# Pericó de bombatge, d'obra de fàbrica, "EBARA"

- Propietat de l'arxiu: CYPE INGENIEROS, S.A.
- Format: FIEBDC-3/2002
- Divisa: EUR
- Costos indirectes: 3.00 %
- IVA: 21.00 %

## A Condicionament del terreny

### AS Xarxa de sanejament horitzontal

#### ASA Pericons

**ASA021** U Pericó de bombatge, d'obra de fàbrica, "EBARA".
Pericó de bombatge soterrat de dimensions interiors 100x100x100 cm, construït amb fàbrica de maó ceràmic massís, de 1/2 peu d'espessor, rebut amb morter de ciment, industrial, M-5, sobre solera de formigó en massa HM-30/B/20/X0+XA2 de 15 cm d'espessor, arrebossat i brunyit interiorment amb morter de ciment, industrial, amb additiu hidròfug, M-15 formant arestes i cantonades a mitja canya, amb sifó format per un colze de 87°30' de PVC llarg, tancada superiorment amb tauler ceràmic buit encadellat, llosa de formigó HA-30/B/20/XC4+XA2 de 20 cm d'espessor armada amb malla electrosoldada i tapa prefabricada de formigó armat amb tancament hermètic al pas dels olors mefítics; electrobomba submergible, per exhauriment d'aigües netes o lleugerament carregades, construïda en acer inoxidable, model BEST ONE MA "EBARA", amb una potència de 0,25 kW i sortida d'impulsió roscada de 1 1/4", per a una altura màxima d'immersió de 5 m, temperatura màxima del líquid conduït 35°C segons UNE-EN 60335-2-41 per a ús domèstic i 40°C per a altres aplicacions i grandària màxima de passada de sòlids 10 mm, amb cos d'impulsió, filtre, impulsor, carcassa, tapa de motor i eix motor d'acer inoxidable AISI 304, tancament mecànic amb doble recanvi en càmera d'oli, motor asíncron de 2 pols, aïllament classe F, per a alimentació monofàsica a 230 V i 50 Hz de freqüència, condensador i protecció termoamperimètrica de rearmament automàtic incorporats, protecció IP68, amb regulador de nivell incorporat i cable elèctric de connexió de 5 metres amb endoll tipus shuko, connectada a conducte d'impulsió d'aigües residuals realitzat amb tub de PVC. Inclús accessoris, unions i peces especials per a l'instal·lació d'una bomba i la seva connexió a les xarxes elèctrica i de sanejament.
Criteri de valoració econòmica: El preu no inclou l'excavació ni el replé del extradós.
Inclou: Replanteig. Abocat i compactació del formigó en formació de solera. Formació de l'obra de fàbrica amb maons, prèviament humits, col·locats amb morter. Connexionat dels col·lectors al pericó. Arrebossat i brunyit amb morter, arrodonint els angles del fons i de les parets interiors del pericó. Formació del tauler armat. Col·locació de la bomba. Connexió a la xarxa elèctrica. Conexión a la xarxa de sanejament. Realització del tancament hermètic i col·locació de la tapa i els accessoris. Comprovació del seu correcte funcionament. Realització de proves de servei.
Criteri d'amidament de projecte: Nombre d'unitats previstes, segons documentació gràfica de Projecte.
Criteri de mesura d'obra: Es mesurarà el nombre d'unitats realment executades segons especificacions de Projecte.

| Codi | Ut | Descripció | Rendiment | Preu | Import |
|---|---|---|---|---|---|
| mt10hmf010rRb | m³ | Formigó HM-30/B/20/X0+XA2, fabricat en central, amb ciment SR. (material) | 0.374 | 115.86 | 43.33 |
| mt04lmb010a | U | Maó ceràmic massís d'elaboració mecànica, per revestir, 29x14x5 cm, per a ús en fàbrica protegida (peça P), densitat 2400 kg/m³, segons UNE-EN 771-1. (material) | 300.000 | 0.64 | 192.00 |
| mt08aaa010a | m³ | Aigua. (material) | 0.075 | 1.50 | 0.11 |
| mt09mif010ca | t | Morter industrial per a obra de paleta, de ciment, color gris, categoria M-5 (resistència a compressió 5 N/mm²), subministrat en sacs, segons UNE-EN 998-2. (material) | 0.276 | 53.48 | 14.76 |
| mt11ppl030b | U | Colze 87°30' de PVC llis, D=160 mm. (material) | 1.000 | 14.08 | 14.08 |
| mt09mif010la | t | Morter industrial per a obra de paleta, de ciment, color gris, amb additiu hidròfug, categoria M-15 (resistència a compressió 15 N/mm²), subministrat en sacs, segons UNE-EN 998-2. (material) | 0.141 | 73.55 | 10.37 |
| mt04lvg020c | U | Tauler ceràmic buit encadellat, per revestir, 80x25x3 cm, amb les testes rectes, segons UNE 67041. (material) | 4.000 | 1.14 | 4.56 |
| mt07ame010g | m² | Malla electrosoldada ME 15x15 Ø 6-6 B 500 T 6x2,20 UNE-EN 10080. (material) | 0.544 | 4.70 | 2.56 |
| mt07aco020h | U | Separador homologat per lloses massisses. (material) | 4.000 | 0.09 | 0.36 |
| mt10haf010ernu | m³ | Formigó HA-30/B/20/XC4+XA2, fabricat en central, amb ciment SR. (material) | 0.143 | 115.00 | 16.45 |
| mt11var100 | U | Conjunt d'elements necessaris per garantir el tancament hermètic al pas d'olors mefítics en pericons de sanejament, compost per: angulars i xapes metàl·liques amb els seus elements de fixació i ancoratge, junt de neoprè, oli i altres accessoris. (material) | 1.000 | 8.25 | 8.25 |
| mt11arf010f | U | Tapa de formigó armat prefabricat, 96x96x5 cm. (material) | 1.000 | 46.00 | 46.00 |
| mt36bom050r | m | Conducte d'impulsió d'aigües residuals realitzat amb tub de PVC per a pressió de 10 atm, de 40 mm de diàmetre, amb extrem atrompetat, segons UNE-EN 1452. (material) | 2.000 | 2.32 | 4.64 |
| mt36bom051r | U | Repercussió, per m de canonada, d'accessoris, unions i peces especials per a tub de PVC per a pressió de 10 atm, de 40 mm de diàmetre. (material) | 2.000 | 0.70 | 1.40 |
| mt37vre010e | U | Vàlvula de retenció, amb rosca GAS de 1 1/4", "EBARA". (material) | 1.000 | 100.00 | 100.00 |
| mt37svc010i | U | Vàlvula de comporta de llautó fosa, per roscar, de 1 1/4". (material) | 1.000 | 14.20 | 14.20 |
| mt36bse020D | U | Electrobomba submergible, per exhauriment d'aigües netes o lleugerament carregades, construïda en acer inoxidable, model BEST ONE MA "EBARA", amb una potència de 0,25 kW i sortida d'impulsió roscada de 1 1/4", per a una altura màxima d'immersió de 5 m, temperatura màxima del líquid conduït 35°C segons UNE-EN 60335-2-41 per a ús domèstic i 40°C per a altres aplicacions i grandària màxima de passada de sòlids 10 mm, amb cos d'impulsió, filtre, impulsor, carcassa, tapa de motor i eix motor d'acer inoxidable AISI 304, tancament mecànic amb doble recanvi en càmera d'oli, motor asíncron de 2 pols, aïllament classe F, per a alimentació monofàsica a 230 V i 50 Hz de freqüència, condensador i protecció termoamperimètrica de rearmament automàtic incorporats, protecció IP68, amb regulador de nivell incorporat i cable elèctric de connexió de 5 metres amb endoll tipus shuko. (material) | 1.000 | 417.00 | 417.00 |
| mt36bom020 | U | Accessoris per a instal·lació de bomba submergible portàtil, per exhauriment d'aigües, instal·lada en pericó soterrat i connexió a la xarxa d'evacuació. (material) | 1.000 | 22.45 | 22.45 |
| mt36bom060b | U | Connexió a la xarxa elèctrica de bomba submergible portàtil, per exhauriment d'aigües, instal·lada en pericó soterrat. (material) | 1.000 | 5.00 | 5.00 |
| mt37bce909a | U | Posada en marxa de sistema d'elevació d'aigües residuals amb electrobomba submergible, "EBARA". (material) | 1.000 | 92.00 | 92.00 |
| au00auh040 |  | Vibrador de formigó, elèctric. | 1.000 | 0.00 | 0.00 |
| mo020 | h | Oficial 1ª construcció. (mà d'obra) | 4.703 | 28.42 | 133.66 |
| mo077 | h | Ajudant construcció. (mà d'obra) | 0.417 | 25.28 | 10.54 |
| mo113 | h | Peó ordinari construcció. (mà d'obra) | 4.805 | 23.81 | 114.41 |
| mo008 | h | Oficial 1ª lampista. (mà d'obra) | 1.113 | 29.34 | 32.66 |
| mo107 | h | Ajudant lampista. (mà d'obra) | 1.113 | 25.25 | 28.10 |
| mo003 | h | Oficial 1ª electricista. (mà d'obra) | 1.085 | 29.34 | 31.83 |
| % | % | Costos directes complementaris | 2 % | 1360.72 | 27.21 |
|  |  | Costos directes |  |  | 1387.93 |
