# Muret de blocs de formigó

- Propietat de l'arxiu: CYPE INGENIEROS, S.A.
- Format: FIEBDC-3/2002
- Divisa: EUR
- Costos indirectes: 3.00 %
- IVA: 21.00 %

## C Fonamentacions

### CN Anivellament

#### CNF Murets de fonamentació

**CNF010** m² Muret de blocs de formigó.
Muret de 20 cm d'espessor de fàbrica, de bloc buit de formigó, per revestir, color gris, 40x20x20 cm, resistència normalitzada R10 (10 N/mm²), rebuda amb morter de ciment industrial, color gris, M-5, subministrat a granel, amb pilastres intermitjos i cèrcol de coronació, de formigó de replè, HA-25/B/12/XC2, preparat en obra, abocament amb mitjans manuals, volum 0,015 m³/m², amb armadura d'acer UNE-EN 10080 B 500 S, amb una quantia aproximada de 5 kg/m². Inclús filferro de lligar.
Criteri de valoració econòmica: El preu inclou l'elaboració de la ferralla (tall, doblegat i conformat d'elements) en taller industrial i el muntatge en el lloc definitiu de la seva col·locació en obra.
Inclou: Neteja i preparació de la superfície suport. Replanteig. Col·locació i aplomat de mires de referència. Estesa de fils entre mires. Col·locació dels blocs per filades a nivell. Col·locació de les armadures en les pilastres intermèdies i en el cèrcol de coronació. Preparació del formigó. Abocat, vibrat i curat del formigó. Realització de tots els treballs necessaris per a la resolució de buits. Enllaç entre muret i forjats.
Criteri d'amidament de projecte: Superfície mesurada segons documentació gràfica de Projecte, sense duplicar cantonades ni encontres, deduint els buits de superfície major de 2 m².
Criteri de mesura d'obra: Es mesurarà la superfície realment executada segons especificacions de Projecte, sense duplicar cantonades ni encontres, deduint els buits de superfície major de 2 m².

| Codi | Ut | Descripció | Rendiment | Preu | Import |
|---|---|---|---|---|---|
| mt02bhg010de | U | Bloc buit de formigó, per revestir, color gris, 40x20x20 cm, categoria II, resistència normalitzada R10 (10 N/mm²), densitat 1150 kg/m³; amb el preu incrementat el 20% en concepte de peces especials: cèrcols i medis. Segons UNE-EN 771-3. (material) | 12.500 | 0.91 | 11.38 |
| mt08aaa010a | m³ | Aigua. (material) | 0.009 | 1.50 | 0.01 |
| mt09mif010cb | t | Morter industrial per a obra de paleta, de ciment, color gris, categoria M-5 (resistència a compressió 5 N/mm²), subministrat a granel, segons UNE-EN 998-2. (material) | 0.029 | 50.20 | 1.46 |
| mt07aco010c | kg | Ferralla elaborada en taller industrial amb acer en barres corrugades, UNE-EN 10080 B 500 S, de varis diàmetres. (material) | 5.000 | 1.60 | 8.00 |
| mt08var050 | kg | Filferro galvanitzat per a lligar, de 1,30 mm de diàmetre. (material) | 0.020 | 1.50 | 0.03 |
| mt08cem011a | kg | Ciment Pòrtland CEM II/B-L 32,5 R, color gris, en sacs, segons UNE-EN 197-1. (material) | 6.605 | 0.10 | 0.66 |
| mt01arg006 | t | Sorra de cantera, per a formigó preparat en obra. (material) | 0.009 | 17.50 | 0.16 |
| mt01arg007b | t | Àrid gruixut homogeneïtzat, de mida màxima 12 mm. (material) | 0.018 | 16.64 | 0.30 |
| mq06hor010 | h | Formigonera elèctrica amb una capacitat de pastat de 160 l. (maquinària) | 0.011 | 3.45 | 0.04 |
| mq06mms010 | h | Mesclador continu amb sitja, per a morter industrial en sec, subministrat a granel. (maquinària) | 0.128 | 1.94 | 0.25 |
| op00ciz020 |  | Cisalla per a acer en barres corrugades. | 1.000 | 0.00 | 0.00 |
| op00ata010 |  | Lligadora de ferralla. | 1.000 | 0.00 | 0.00 |
| au00auh040 |  | Vibrador de formigó, elèctric. | 1.000 | 0.00 | 0.00 |
| mo043 | h | Oficial 1ª ferrallista. (mà d'obra) | 0.014 | 28.39 | 0.40 |
| mo090 | h | Ajudant ferrallista. (mà d'obra) | 0.021 | 25.25 | 0.53 |
| mo021 | h | Oficial 1ª construcció en treballs de ram de paleta. (mà d'obra) | 0.932 | 28.42 | 26.49 |
| mo078 | h | Ajudant construcció en treballs de ram de paleta. (mà d'obra) | 0.499 | 25.28 | 12.61 |
| % | % | Costos directes complementaris | 2 % | 62.32 | 1.25 |
|  |  | Costos directes |  |  | 63.57 |
