# Escapçat de micropiló, per a recalçament de fonamentació

- Propietat de l'arxiu: CYPE INGENIEROS, S.A.
- Format: FIEBDC-3/2002
- Divisa: EUR
- Costos indirectes: 3.00 %
- IVA: 21.00 %

## C Fonamentacions

### CZ Recalçats

#### CZM Micropilotatge en fonament

**CZM050** m Escapçat de micropiló, per a recalçament de fonamentació.
Escapçat de micropiló amb perfil tubular d'acer, de 120 mm de diàmetre, mitjançant picat del morter del cap del micropiló que no reuneix les característiques mecàniques necessàries, amb martell elèctric; per a recalçament de fonamentació en un àrea de treball amb altura lliure d'entre 2,50 i 4 m, i càrrega manual d'enderrocs sobre camió o contenidor.
Inclou: Escapçada. Retirada i arreplegat de enderrocs. Càrrega manual d'enderrocs sobre camió o contenidor.
Criteri d'amidament de projecte: Longitud mesurada segons documentació gràfica de Projecte.
Criteri de mesura d'obra: Es mesurarà la longitud realment executada segons especificacions de Projecte.

| Codi | Ut | Descripció | Rendiment | Preu | Import |
|---|---|---|---|---|---|
| mq05mai040 | h | Martell elèctric. (maquinària) | 0.488 | 3.14 | 1.53 |
| mo112 | h | Peó especialitzat construcció. (mà d'obra) | 0.600 | 24.59 | 14.75 |
| mo113 | h | Peó ordinari construcció. (mà d'obra) | 0.375 | 23.81 | 8.93 |
| % | % | Costos directes complementaris | 2 % | 25.21 | 0.50 |
|  |  | Costos directes |  |  | 25.71 |
