# Encaixonat lateral horitzontal, per a connexió entre fonaments, em recalçament de fonamentació

- Propietat de l'arxiu: CYPE INGENIEROS, S.A.
- Format: FIEBDC-3/2002
- Divisa: EUR
- Costos indirectes: 3.00 %
- IVA: 21.00 %

## C Fonamentacions

### CZ Recalçats

#### CZO Connexió entre fonaments

**CZO020** m Encaixonat lateral horitzontal, per a connexió entre fonaments, em recalçament de fonamentació.
Encaixonat lateral horitzontal en fonamentació existent de formigó, de 10x10 cm de secció, amb martell pneumàtic, per a connexió lateral entre la fonamentació existent i la nova fonamentació de formigó, em recalçament de fonamentació.
Criteri de valoració econòmica: El preu no inclou la nova fonamentació.
Inclou: Execució d'entrant en fonamentació existent. Retirada i arreplegat de enderrocs. Càrrega manual d'enderrocs sobre camió o contenidor.
Criteri d'amidament de projecte: Longitud mesurada segons documentació gràfica de Projecte.
Criteri de mesura d'obra: Es mesurarà la longitud realment executada segons especificacions de Projecte.

| Codi | Ut | Descripció | Rendiment | Preu | Import |
|---|---|---|---|---|---|
| mq05mai030 | h | Martell pneumàtic. (maquinària) | 0.627 | 4.57 | 2.87 |
| mq05pdm010a | h | Compressor portàtil elèctric 2 m³/min de cabal. (maquinària) | 0.313 | 4.27 | 1.34 |
| mo089 | h | Ajudant estructurista. (mà d'obra) | 1.566 | 25.25 | 39.54 |
| % | % | Costos directes complementaris | 2 % | 43.75 | 0.88 |
|  |  | Costos directes |  |  | 44.63 |
