# Pont d'unió, per a connexió entre fonaments, em recalçament de fonamentació, a base de resina epoxi

- Propietat de l'arxiu: CYPE INGENIEROS, S.A.
- Format: FIEBDC-3/2002
- Divisa: EUR
- Costos indirectes: 3.00 %
- IVA: 21.00 %

## C Fonamentacions

### CZ Recalçats

#### CZO Connexió entre fonaments

**CZO030** m² Pont d'unió, per a connexió entre fonaments, em recalçament de fonamentació, a base de resina epoxi.
Aplicació manual d'emprimació activa de dos components a base de resina epoxi, de color vermell, amb 1 kg/m² de consum mitjà, en fonamentació existent de formigó, per a connexió lateral entre la fonamentació existent i la nova fonamentació de formigó, em recalçament de fonamentació.
Criteri de valoració econòmica: El preu no inclou la nova fonamentació.
Inclou: Neteja de la superfície suport. Preparació de la mescla. Aplicació del producte.
Criteri d'amidament de projecte: Superfície mesurada segons documentació gràfica de Projecte.
Criteri de mesura d'obra: Es mesurarà la superfície realment executada segons especificacions de Projecte.

| Codi | Ut | Descripció | Rendiment | Preu | Import |
|---|---|---|---|---|---|
| mt09reh040b | kg | Emprimació activa de dos components a base de resina epoxi, de color vermell, impermeable a l'aigua, a l'oxigen, als clorurs i als olis, per a la protecció i passivació d'armadures d'acer, i com pont d'unió entre formigó o morter fresc i formigó o morter endurit (material) | 1.000 | 9.85 | 9.85 |
| mo112 | h | Peó especialitzat construcció. (mà d'obra) | 0.143 | 24.59 | 3.52 |
| % | % | Costos directes complementaris | 2 % | 13.37 | 0.27 |
|  |  | Costos directes |  |  | 13.64 |
