# Ataconat amb morter expansiu, em recalçament de fonamentació

- Propietat de l'arxiu: CYPE INGENIEROS, S.A.
- Format: FIEBDC-3/2002
- Divisa: EUR
- Costos indirectes: 3.00 %
- IVA: 21.00 %

## C Fonamentacions

### CZ Recalçats

#### CZX Ataconats

**CZX030** m³ Ataconat amb morter expansiu, em recalçament de fonamentació.
Ataconat mitjançant l'injecció de morter expansiu, sense retracció, d'alta resistència inicial, fins a colmatar l'espai resultant entre la fonamentació existent i la nova fonamentació, així com les cavitats que poguessin quedar després de finalitzar la fase de formigonat durant els treballs de recalçament del fonament, realitzats per dames en fases successives. Inclús pasta de guix i massilla per al segellat de l'espai entre la fonamentació i el recalçament.
Inclou: Neteja de la cara superior del recalç de la fonamentació. Humectació de les superfícies de contacte. Segellat de l'espai entre fonamentació i recalç. Col·locació dels broquets d'injecció. Injecció del morter expansiu. Retirada del guix i la runa. Neteja de l'element. Càrrega d'enderrocs sobre camió o contenidor.
Criteri d'amidament de projecte: Volum mesurat segons documentació gràfica de Projecte.
Criteri de mesura d'obra: Es mesurarà el volum realment executat segons especificacions de Projecte.

| Codi | Ut | Descripció | Rendiment | Preu | Import |
|---|---|---|---|---|---|
| mt09rec020 | kg | Morter fluït a força de ciment, lleugerament expansiu (3% del volum), per a gruixos compresos entre 10 i 30 mm, amb 95 MPa de resistència a flexotracció i 10 MPa de resistència a compressió a 28 dies, per a ataconats en recalços de fonamentació. (material) | 2020.000 | 0.61 | 1232.20 |
| mt09pye010b | m³ | Pasta de guix de construcció B1, segons UNE-EN 13279-1. (material) | 0.030 | 148.50 | 4.46 |
| mt09rec030 | kg | Massilla de segellat, de resina epoxi. (material) | 2.000 | 9.72 | 19.44 |
| mq06eim010 | h | Equip d'injecció manual de morters fluids i resines. (maquinària) | 2.550 | 1.72 | 4.39 |
| mq06eim020 | U | Filtre d'injecció per a equip d'injecció manual de morters fluids i resines. (maquinària) | 11.592 | 0.52 | 6.03 |
| mo042 | h | Oficial 1ª estructurista. (mà d'obra) | 3.135 | 28.39 | 89.00 |
| mo089 | h | Ajudant estructurista. (mà d'obra) | 1.568 | 25.25 | 39.59 |
| % | % | Costos directes complementaris | 2 % | 1395.11 | 27.90 |
|  |  | Costos directes |  |  | 1423.01 |
