# Demolició de corretja de fusta

- Propietat de l'arxiu: CYPE INGENIEROS, S.A.
- Format: FIEBDC-3/2002
- Divisa: EUR
- Costos indirectes: 3.00 %
- IVA: 21.00 %

## D Demolicions

### DE Estructures

#### DEM Fusta

**DEM110** m Demolició de corretja de fusta.
Demolició de corretja de fusta, amb mitjans manuals i motoserra, i càrrega manual sobre camió o contenidor.
Inclou: Demolició de l'element. Fragmentació dels enderrocs en peces manejables. Retirada i arreplegat de enderrocs. Neteja de les restes de l'obra. Càrrega manual d'enderrocs sobre camió o contenidor.
Criteri d'amidament de projecte: Longitud mesurada segons documentació gràfica de Projecte.
Criteri de mesura d'obra: S'amidarà la longitud realment enderrocada segons especificacions de Projecte.

| Codi | Ut | Descripció | Rendiment | Preu | Import |
|---|---|---|---|---|---|
| mq09sie010 | h | Serra de cadena a benzina, de 50 cm d'espasa i 2 kW de potència. (maquinària) | 0.139 | 3.36 | 0.47 |
| mo020 | h | Oficial 1ª construcció. (mà d'obra) | 0.178 | 28.42 | 5.06 |
| mo112 | h | Peó especialitzat construcció. (mà d'obra) | 0.178 | 24.59 | 4.38 |
| mo113 | h | Peó ordinari construcció. (mà d'obra) | 0.297 | 23.81 | 7.07 |
| % | % | Costos directes complementaris | 2 % | 16.98 | 0.34 |
|  |  | Costos directes |  |  | 17.32 |
