# Demolició d'encavallada de fusta

- Propietat de l'arxiu: CYPE INGENIEROS, S.A.
- Format: FIEBDC-3/2002
- Divisa: EUR
- Costos indirectes: 3.00 %
- IVA: 21.00 %

## D Demolicions

### DE Estructures

#### DEM Fusta

**DEM120** U Demolició d'encavallada de fusta.
Demolició d'encavallada lleugera de fusta, de 4 m de llum entre recolzaments, amb mitjans manuals i motoserra, i càrrega manual sobre camió o contenidor.
Criteri de valoració econòmica: El preu inclou el picat de les entregues de l'encavallada en els murs de recolzament.
Inclou: Picat de les entregues de l'encavallada en els murs de recolzament. Demolició de l'element. Fragmentació dels enderrocs en peces manejables. Retirada i arreplegat de enderrocs. Neteja de les restes de l'obra. Càrrega manual d'enderrocs sobre camió o contenidor.
Criteri d'amidament de projecte: Nombre d'unitats previstes, segons documentació gràfica de Projecte.
Criteri de mesura d'obra: S'amidarà el nombre d'unitats realment enderrocades segons especificacions de Projecte.

| Codi | Ut | Descripció | Rendiment | Preu | Import |
|---|---|---|---|---|---|
| mq09sie010 | h | Serra de cadena a benzina, de 50 cm d'espasa i 2 kW de potència. (maquinària) | 0.696 | 3.36 | 2.34 |
| mo020 | h | Oficial 1ª construcció. (mà d'obra) | 0.892 | 28.42 | 25.35 |
| mo112 | h | Peó especialitzat construcció. (mà d'obra) | 0.892 | 24.59 | 21.93 |
| mo113 | h | Peó ordinari construcció. (mà d'obra) | 1.487 | 23.81 | 35.41 |
| % | % | Costos directes complementaris | 2 % | 85.03 | 1.70 |
|  |  | Costos directes |  |  | 86.73 |
