# Demolició de mur tàpia

- Propietat de l'arxiu: CYPE INGENIEROS, S.A.
- Format: FIEBDC-3/2002
- Divisa: EUR
- Costos indirectes: 3.00 %
- IVA: 21.00 %

## D Demolicions

### DE Estructures

#### DET Terra

**DET010** m³ Demolició de mur tàpia.
Demolició de mur tàpia, amb martell pneumàtic i càrrega mecànica sobre camió o contenidor.
Inclou: Demolició de l'element. Fragmentació dels enderrocs en peces manejables. Retirada i arreplegat de enderrocs. Neteja de les restes de l'obra. Càrrega mecànica d'enderrocs sobre camió o contenidor.
Criteri d'amidament de projecte: Volum mesurat segons documentació gràfica de Projecte.
Criteri de mesura d'obra: S'amidarà el volum realment enderrocat segons especificacions de Projecte.

| Codi | Ut | Descripció | Rendiment | Preu | Import |
|---|---|---|---|---|---|
| mq05mai030 | h | Martell pneumàtic. (maquinària) | 1.848 | 4.57 | 8.45 |
| mq05pdm110 | h | Compressor portàtil dièsel mitja pressió 10 m³/min. (maquinària) | 0.924 | 7.75 | 7.16 |
| mq01ret010 | h | Miniretrocarregadora sobre pneumàtics de 15 kW. (maquinària) | 0.162 | 45.86 | 7.43 |
| mo112 | h | Peó especialitzat construcció. (mà d'obra) | 2.371 | 24.59 | 58.30 |
| mo113 | h | Peó ordinari construcció. (mà d'obra) | 0.889 | 23.81 | 21.17 |
| % | % | Costos directes complementaris | 2 % | 102.51 | 2.05 |
|  |  | Costos directes |  |  | 104.56 |
