# Desmuntatge de tendal

- Propietat de l'arxiu: CYPE INGENIEROS, S.A.
- Format: FIEBDC-3/2002
- Divisa: EUR
- Costos indirectes: 3.00 %
- IVA: 21.00 %

## D Demolicions

### DL Fusteria, vidres i proteccions solars

#### DLS Proteccions solars

**DLS010** U Desmuntatge de tendal.
Desmuntatge de tendal de menys de 3 m² de superfície, situat en façana i fixat al parament mitjançant cargolat, amb mitjans manuals, sense deteriorar els elements constructius als quals està subjecte, i càrrega manual sobre camió o contenidor.
Criteri de valoració econòmica: El preu inclou el desmuntatge dels accessoris i dels elements de fixació.
Inclou: Desmuntatge de l'element. Retirada i apilament del material desmuntat. Neteja de les restes de l'obra. Càrrega manual del material desmuntat i restes de l'obra sobre camió o contenidor.
Criteri d'amidament de projecte: Nombre d'unitats previstes, segons documentació gràfica de Projecte.
Criteri de mesura d'obra: S'amidarà el nombre d'unitats realment desmuntades segons especificacions de Projecte.

| Codi | Ut | Descripció | Rendiment | Preu | Import |
|---|---|---|---|---|---|
| mo018 | h | Oficial 1ª serraller. (mà d'obra) | 1.190 | 28.86 | 34.34 |
| mo059 | h | Ajudant serraller. (mà d'obra) | 1.190 | 25.36 | 30.18 |
| % | % | Costos directes complementaris | 2 % | 64.52 | 1.29 |
|  |  | Costos directes |  |  | 65.81 |
