# Peldaño de chapa perforada

- Propietat de l'arxiu: CYPE INGENIEROS, S.A.
- Format: FIEBDC-3/2002
- Divisa: EUR
- Costos indirectes: 3.00 %
- IVA: 21.00 %

## E Estructures

### EA Acer

#### EAE Escales, passarel·les i plataformes de treball

**EAE140** U Peldaño de chapa perforada.
Esglaó recte de 700x250 mm, de xapa perforada d'acer galvanitzat, amb perforacions rodones a portell 60°, R2 T3, de 2 mm de diàmetre i 3 mm de distància entre centres de dues perforacions contigües, de 2 mm d'espessor i amb un 40% de la superfície perforada, amb les vores llargues doblegades en U de 25x25 mm, amb unions soldades en obra, sobre muntant metàl·lic d'escala.
Criteri de valoració econòmica: El preu inclou les soldadures.
Inclou: Replanteig. Col·locació i fixació dels esglaons. Neteja final.
Criteri d'amidament de projecte: Nombre d'unitats previstes, segons documentació gràfica de Projecte.
Criteri de mesura d'obra: Es mesurarà el nombre d'unitats realment executades segons especificacions de Projecte.

| Codi | Ut | Descripció | Rendiment | Preu | Import |
|---|---|---|---|---|---|
| mt26aha030a | U | Esglaó recte de 700x250 mm, de xapa perforada d'acer galvanitzat, amb perforacions rodones a portell 60°, R2 T3, de 2 mm de diàmetre i 3 mm de distància entre centres de dues perforacions contigües, de 2 mm d'espessor i amb un 40% de la superfície perforada, amb les vores llargues doblegades en U de 25x25 mm. (material) | 1.000 | 34.50 | 34.50 |
| mq08sol020 | h | Equip i elements auxiliars per soldadura elèctrica. (maquinària) | 0.156 | 3.42 | 0.53 |
| mo047 | h | Oficial 1ª muntador d'estructura metàl·lica. (mà d'obra) | 0.199 | 29.64 | 5.90 |
| mo094 | h | Ajudant muntador d'estructura metàl·lica. (mà d'obra) | 0.199 | 26.36 | 5.25 |
| % | % | Costos directes complementaris | 2 % | 46.18 | 0.92 |
|  |  | Costos directes |  |  | 47.10 |
