# Reforç de forjat de biguetes metàl·liques, mitjançant connectors i formigó lleuger. Sistema "LATERLITE"

- Propietat de l'arxiu: CYPE INGENIEROS, S.A.
- Format: FIEBDC-3/2002
- Divisa: EUR
- Costos indirectes: 3.00 %
- IVA: 21.00 %

## E Estructures

### EA Acer

#### EAZ Reforços

**EAZ020** m² Reforç de forjat de biguetes metàl·liques, mitjançant connectors i formigó lleuger. Sistema "LATERLITE".
Reforç de forjat de biguetes metàl·liques, mitjançant la disposició de 5 connectors Acero CentroStorico "LATERLITE" per m² de forjat, fixats a les biguetes amb cargols d'acer galvanitzat; col·locació de malla electrosoldada ME 20x20 Ø 6-6 B 500 T 6x2,20 UNE-EN 10080 i abocament amb mitjans manuals de capa de compressió de 5 cm d'espessor de formigó lleuger predosificat, Latermix Beton 1400 "LATERLITE", de resistència a compressió Rck 25 MPa i 1400 kg/m³ de densitat.
Criteri de valoració econòmica: El preu no inclou la connexió perimetral entre el forjat de biguetes metàl·liques i l'estructura vertical de l'edifici.
Inclou: Replanteig de la posició dels connectors. Col·locació dels connectors i caragolat d'aquests. Col·locació de la malla electrosoldada amb separadors homologats. Preparació del formigó. Abocament i compactació del formigó. Reglejat i anivellació de la capa de compressió. Curat del formigó. Neteja de les restes generades.
Criteri d'amidament de projecte: Superfície mesurada segons documentació gràfica de Projecte.
Criteri de mesura d'obra: Es mesurarà la superfície realment executada segons especificacions de Projecte.

| Codi | Ut | Descripció | Rendiment | Preu | Import |
|---|---|---|---|---|---|
| mt07lat010da | U | Connector d'acer galvanitzat, Acero CentroStorico "LATERLITE", per a reforç de forjat de biguetes metàl·liques, compost per un element prismàtic de 2,5 mm d'espessor amb forma de tascó buit, de 65x45x38 mm, amb un orifici en la base per al pas d'un caragol i un cargol autoroscant, d'acer galvanitzat, de 8,5 mm de diàmetre i 17 mm de longitud. (material) | 5.000 | 2.40 | 12.00 |
| mt07ame010i | m² | Malla electrosoldada ME 20x20 Ø 6-6 B 500 T 6x2,20 UNE-EN 10080. (material) | 1.100 | 3.81 | 4.19 |
| mt07aco020m | U | Separador homologat per malla electrosoldada. (material) | 1.000 | 0.09 | 0.09 |
| mt10lat010a | l | Formigó lleuger, Latermix Beton 1400 "LATERLITE", de resistència a compressió Rck 25 MPa i 1400 kg/m³ de densitat, predosificat amb argila expandida, conglomerants hidràulics específics i additius, subministrat en sacs. (material) | 58.750 | 0.33 | 19.39 |
| mt08aaa010a | m³ | Aigua. (material) | 0.010 | 1.50 | 0.02 |
| mq06hor010 | h | Formigonera elèctrica amb una capacitat de pastat de 160 l. (maquinària) | 0.035 | 3.45 | 0.12 |
| op00tal010 |  | Trepant. | 1.000 | 0.00 | 0.00 |
| au00auh040 |  | Vibrador de formigó, elèctric. | 1.000 | 0.00 | 0.00 |
| mo020 | h | Oficial 1ª construcció. (mà d'obra) | 0.535 | 28.42 | 15.20 |
| mo077 | h | Ajudant construcció. (mà d'obra) | 0.535 | 25.28 | 13.52 |
| mo043 | h | Oficial 1ª ferrallista. (mà d'obra) | 0.037 | 28.39 | 1.05 |
| mo090 | h | Ajudant ferrallista. (mà d'obra) | 0.037 | 25.25 | 0.93 |
| % | % | Costos directes complementaris | 2 % | 66.51 | 1.33 |
|  |  | Costos directes |  |  | 67.84 |
