# Neteja de juntes en murs de maçoneria per a treballs de consolidació mitjançant injeccions

- Propietat de l'arxiu: CYPE INGENIEROS, S.A.
- Format: FIEBDC-3/2002
- Divisa: EUR
- Costos indirectes: 3.00 %
- IVA: 21.00 %

## E Estructures

### EC Pedreria

#### ECY Reparacions

**ECY021** m Neteja de juntes en murs de maçoneria per a treballs de consolidació mitjançant injeccions.
Neteja de la xarxa interior de juntes en murs de maçoneria mitjançant l'aplicació d'aigua a baixa pressió (màxim 1 atm en broquet), realitzada amb equip mecànic, abans i després de la col·locació dels injectors i del segellat de les juntes, en treballs de consolidació de murs de maçoneria mitjançant injeccions.
Inclou: Muntatge i preparació de l'equip. Realització de proves per a ajustament dels paràmetres de neteja. Aplicació mecànica del raig d'aigua a baixa pressió. Desmuntatge de l'equip. Neteja. Retirada i apilament del material projectat i les restes generades. Càrrega del material projectat i les restes generades sobre camió o contenidor.
Criteri d'amidament de projecte: Longitud mesurada segons documentació gràfica de Projecte.
Criteri de mesura d'obra: Es mesurarà la longitud realment executada segons especificacions de Projecte.

| Codi | Ut | Descripció | Rendiment | Preu | Import |
|---|---|---|---|---|---|
| mt08aaa010a | m³ | Aigua. (material) | 0.100 | 1.50 | 0.15 |
| mq08lch020a | h | Equip de raig d'aigua a pressió. (maquinària) | 0.104 | 5.77 | 0.60 |
| mo112 | h | Peó especialitzat construcció. (mà d'obra) | 0.133 | 24.59 | 3.27 |
| % | % | Costos directes complementaris | 2 % | 4.02 | 0.08 |
|  |  | Costos directes |  |  | 4.10 |
