# Injecció de beurada de calç hidratada per a la consolidació de murs de maçoneria

- Propietat de l'arxiu: CYPE INGENIEROS, S.A.
- Format: FIEBDC-3/2002
- Divisa: EUR
- Costos indirectes: 3.00 %
- IVA: 21.00 %

## E Estructures

### EC Pedreria

#### ECY Reparacions

**ECY023** m Injecció de beurada de calç hidratada per a la consolidació de murs de maçoneria.
Injecció a baixa pressió o per gravetat des dels orificis més elevats de les juntes del mur de maçoneria, amb 6 kg/m de beurada, de calç hidràulica natural, tipus NHL 5, càrregues putzolàniques, àrids seleccionats i altres additius, aplicada mitjançant equip d'injecció a baixa pressió (màxim 1 atm per filtre), per a la consolidació de murs de maçoneria de menys de 30 cm de gruix.
Inclou: Prebarrejat dels components de la beurada. Connexió de la mànega amb els injectors. Injecció de la beurada. Desconnexió de la mànega. Neteja superficial.
Criteri d'amidament de projecte: Longitud de la junta injectada, amidada segons documentació gràfica de Projecte.
Criteri de mesura d'obra: Es mesurarà la longitud realment executada segons especificacions de Projecte.

| Codi | Ut | Descripció | Rendiment | Preu | Import |
|---|---|---|---|---|---|
| mt09rep110a | kg | Beurada, composta per calç hidràulica natural, tipus NHL 5, càrregues putzolàniques, àrids seleccionats i altres additius, per a aplicar en injeccions de consolidació en murs de maçoneria, tipus M-10 segons UNE-EN 1015-11, per a ús en elements situats a l'interior de les construccions, subjectes a requisits estructurals segons UNE-EN 998-2. (material) | 6.000 | 1.52 | 9.12 |
| mq06eim010 | h | Equip d'injecció manual de morters fluids i resines. (maquinària) | 0.209 | 1.72 | 0.36 |
| mo020 | h | Oficial 1ª construcció. (mà d'obra) | 0.266 | 28.42 | 7.56 |
| mo113 | h | Peó ordinari construcció. (mà d'obra) | 0.266 | 23.81 | 6.33 |
| % | % | Costos directes complementaris | 2 % | 23.37 | 0.47 |
|  |  | Costos directes |  |  | 23.84 |
