# Reblert d'extradós de volta

- Propietat de l'arxiu: CYPE INGENIEROS, S.A.
- Format: FIEBDC-3/2002
- Divisa: EUR
- Costos indirectes: 3.00 %
- IVA: 21.00 %

## E Estructures

### EF Fàbrica

#### EFE Voltes

**EFE021** m³ Reblert d'extradós de volta.
Reblert d'extradós de volta amb formigó cel·lular a base de ciment i additiu plastificant-airejant, amb mitjans mecànics, de resistència a compressió 0,2 MPa i 350 kg/m³ de densitat, confeccionat en obra amb ciment gris i additiu plastificant-airejant Mastercell 100 "MBCC de Sika".
Inclou: Estesa del material de reblert en tongades d'espessor uniforme. Reglejat i anivellació de la superfície d'acabat.
Criteri d'amidament de projecte: Volum mesurat segons documentació gràfica de Projecte.
Criteri de mesura d'obra: Es mesurarà el volum realment executat segons especificacions de Projecte.

| Codi | Ut | Descripció | Rendiment | Preu | Import |
|---|---|---|---|---|---|
| mt08cem011a | kg | Ciment Pòrtland CEM II/B-L 32,5 R, color gris, en sacs, segons UNE-EN 197-1. (material) | 300.000 | 0.10 | 30.00 |
| mt08adb010d | kg | Additiu plastificant-airejant Mastercell 100 "MBCC de Sika" per a formigons cel·lulars. (material) | 3.000 | 4.38 | 13.14 |
| mt08aaa010a | m³ | Aigua. (material) | 0.400 | 1.50 | 0.60 |
| mq06cel010 | h | Equip per a la fabricació i bombament de formigó cel·lular a base de ciment i additiu plastificant-airejant, de 12 m³/h. (maquinària) | 0.348 | 25.08 | 8.73 |
| mo020 | h | Oficial 1ª construcció. (mà d'obra) | 0.739 | 29.67 | 21.93 |
| mo113 | h | Peó ordinari construcció. (mà d'obra) | 1.477 | 24.86 | 36.72 |
| % | % | Costos directes complementaris | 2 % | 111.12 | 2.22 |
|  |  | Costos directes |  |  | 113.34 |
