# Reparació de fissures en estructura de fàbrica de maó ceràmic, amb morter

- Propietat de l'arxiu: CYPE INGENIEROS, S.A.
- Format: FIEBDC-3/2002
- Divisa: EUR
- Costos indirectes: 3.00 %
- IVA: 21.00 %

## E Estructures

### EF Fàbrica

#### EFY Reparacions

**EFY010** m² Reparació de fissures en estructura de fàbrica de maó ceràmic, amb morter.
Reparació de fissures en estructura de fàbrica de maó ceràmic mitjançant el segellat de juntes i fissures amb morter bastard de ciment CEM II/A-P 32,5 R, cal i sorra; confeccionat en obra.
Inclou: Neteja i preparació de la zona a tractar. Repicat i sanejat en elements inestables. Neteja de juntes. Segellat de juntes i fissures amb morter. Retirada i arreplegat de enderrocs. Càrrega manual d'enderrocs sobre camió o contenidor.
Criteri d'amidament de projecte: Superfície mesurada segons documentació gràfica de Projecte.
Criteri de mesura d'obra: Es mesurarà la superfície realment executada segons especificacions de Projecte.

| Codi | Ut | Descripció | Rendiment | Preu | Import |
|---|---|---|---|---|---|
| mt09mor020a | m³ | Morter bastard de ciment CEM II/A-P 32,5 R, cal i sorra, tipus M-2,5, confeccionat en obra con 200 kg/m³ de ciment i una proporció en volum 1:2:10. (material) | 0.006 | 144.10 | 0.86 |
| mo020 | h | Oficial 1ª construcció. (mà d'obra) | 0.443 | 28.42 | 12.59 |
| mo113 | h | Peó ordinari construcció. (mà d'obra) | 0.443 | 23.81 | 10.55 |
| % | % | Costos directes complementaris | 2 % | 24.00 | 0.48 |
|  |  | Costos directes |  |  | 24.48 |
