# Preparació de la superfície de les armadures en elements de formigó armat

- Propietat de l'arxiu: CYPE INGENIEROS, S.A.
- Format: FIEBDC-3/2002
- Divisa: EUR
- Costos indirectes: 3.00 %
- IVA: 21.00 %

## E Estructures

### EH Formigó armat

#### EHK Preparació de la superfície

**EHK040** m² Preparació de la superfície de les armadures en elements de formigó armat.
Preparació de la superfície de les armadures, per a la posterior aplicació de productes reparadors i protectors, eliminant la brutícia superficial, la rovelli i tota substància que pugui disminuir l'adherència entre les armadures i el material de reparació a aplicar, fins a arribar a un grau de preparació Sa 2 ½ segons UNE-EN ISO 8501-1, mitjançant raspallat amb raspall de pues d'acer, i càrrega manual de les restes generades sobre camió o contenidor.
Inclou: Aplicació del dissolvent de greixos. Raspallat amb raspall de pues d'acer. Neteja de la superfície suport. Retirada i apilament de les restes generades. Càrrega de les restes generades sobre camió o contenidor.
Criteri d'amidament de projecte: Superfície mesurada segons documentació gràfica de Projecte.
Criteri de mesura d'obra: Es mesurarà la superfície realment executada segons especificacions de Projecte.

| Codi | Ut | Descripció | Rendiment | Preu | Import |
|---|---|---|---|---|---|
| mt08lim050 | l | Dissolvent de tricloroetilè, per a olis, grasses i resines. (material) | 0.100 | 9.65 | 0.97 |
| mo112 | h | Peó especialitzat construcció. (mà d'obra) | 0.222 | 24.59 | 5.46 |
| % | % | Costos directes complementaris | 2 % | 6.43 | 0.13 |
|  |  | Costos directes |  |  | 6.56 |
