# Protecció catòdica del formigó armat enfront de la corrosió

- Propietat de l'arxiu: CYPE INGENIEROS, S.A.
- Format: FIEBDC-3/2002
- Divisa: EUR
- Costos indirectes: 3.00 %
- IVA: 21.00 %

## E Estructures

### EH Formigó armat

#### EHO Proteccions

**EHO050** m² Protecció catòdica del formigó armat enfront de la corrosió.
Morter de ciment amb sorra de sílice i additius especials, projectat en 2 capes, fins a arribar a 10 mm de gruix total, com revestiment de l'ànode de malla de titani, per a la protecció catòdica per corrent imprès d'estructures de formigó armat, enfront de la corrosió, amb cables d'alimentació elèctrica connectats cada 1,5 m.
Inclou: Neteja de la superfície suport. Col·locació dels ànodes de malla sobre suports de plàstic. Col·locació de cables d'alimentació. Projecció del morter. Curat.
Criteri d'amidament de projecte: Superfície mesurada segons documentació gràfica de Projecte.
Criteri de mesura d'obra: Es mesurarà la superfície realment executada segons especificacions de Projecte.

| Codi | Ut | Descripció | Rendiment | Preu | Import |
|---|---|---|---|---|---|
| mt09reh210 | kg | Morter de ciment amb sorra de sílice de granulometria compensada i additius especials, per a projectar sobre ànodes de malla a la protecció catòdica d'estructures de formigó armat. (material) | 20.000 | 2.09 | 41.80 |
| mt09reh211 | m² | Ànode de malla de titani amb una puresa del 99%, inclús suports de plàstic i cables d'alimentació elèctrica connectats cada 1,5 m. (material) | 1.000 | 37.10 | 37.10 |
| mo020 | h | Oficial 1ª construcció. (mà d'obra) | 0.812 | 28.42 | 23.08 |
| mo112 | h | Peó especialitzat construcció. (mà d'obra) | 1.182 | 24.59 | 29.07 |
| % | % | Costos directes complementaris | 2 % | 131.05 | 2.62 |
|  |  | Costos directes |  |  | 133.67 |
