# Element de fixació

- Propietat de l'arxiu: CYPE INGENIEROS, S.A.
- Format: FIEBDC-3/2002
- Divisa: EUR
- Costos indirectes: 3.00 %
- IVA: 21.00 %

## E Estructures

### EH Formigó armat

#### EHW Ancoratges estructurals

**EHW024** U Element de fixació.
Vareta roscada amb femella i volandera d'acer galvanitzat qualitat 5.8, segons UNE-EN ISO 898-1, de 8 mm de diàmetre i 110 mm de longitud.
Inclou: Inserció de l'element de fixació. Aplicació del parell de collament amb clau dinamomètrica.
Criteri d'amidament de projecte: Nombre d'unitats previstes, segons documentació gràfica de Projecte.
Criteri de mesura d'obra: Es mesurarà el nombre d'unitats realment executades segons especificacions de Projecte.

| Codi | Ut | Descripció | Rendiment | Preu | Import |
|---|---|---|---|---|---|
| mt26reh305aa | U | Ancoratge compost per vareta roscada d'acer galvanitzat qualitat 5.8, segons UNE-EN ISO 898-1 de 8 mm de diàmetre, i 110 mm de longitud, femella i volandera, per a fixacions sobre estructures de formigó. (material) | 1.000 | 0.96 | 0.96 |
| mo020 | h | Oficial 1ª construcció. (mà d'obra) | 0.021 | 28.42 | 0.60 |
| mo112 | h | Peó especialitzat construcció. (mà d'obra) | 0.021 | 24.59 | 0.52 |
| % | % | Costos directes complementaris | 2 % | 2.08 | 0.04 |
|  |  | Costos directes |  |  | 2.12 |
