# Reparació integral de junta, amb morter a base de resina epoxi

- Propietat de l'arxiu: CYPE INGENIEROS, S.A.
- Format: FIEBDC-3/2002
- Divisa: EUR
- Costos indirectes: 3.00 %
- IVA: 21.00 %

## E Estructures

### EH Formigó armat

#### EHY Reparacions

**EHY043** m Reparació integral de junta, amb morter a base de resina epoxi.
Reparació integral de junta de dilatació d'estructura de formigó, aplicant 6 kg/m de morter de reparació de dos components a base de resina epoxi, tixòtrop i amb altes resistències mecàniques, amb una resistència a compressió a 28 dies major o igual a 45 N/mm² i un mòdul d'elasticitat major o igual a 20000 N/mm², classe R4 segons UNE-EN 1504-3, Euroclasse F de reacció al foc, segons UNE-EN 13501-1, en una franja aproximada de 5 cm a cada costat de la junta, previ picat de la superfície suport i posterior aplicació de 0,18 kg/m d' emprimació activa de dos components a base de resina epoxi, de color vermell, com pont d'unió.
Inclou: Picat de la superfície del formigó. Neteja. Col·locació de l'encofrat per a formació de junt. Preparació de les barreges. Aplicació de la beurada. Aplicació del morter de reparació. Perfilat de cantells. Curat. Retirada i apilament de les restes generades. Càrrega manual de les restes generades sobre camió o contenidor.
Criteri d'amidament de projecte: Longitud mesurada segons documentació gràfica de Projecte.
Criteri de mesura d'obra: Es mesurarà la longitud realment executada segons especificacions de Projecte.

| Codi | Ut | Descripció | Rendiment | Preu | Import |
|---|---|---|---|---|---|
| mt09reh040a | kg | Emprimació activa de dos components a base de resina epoxi, de color vermell, impermeable a l'aigua, a l'oxigen, als clorurs i als olis, per a la protecció i passivació d'armadures d'acer, i com pont d'unió entre morter de reparació i formigó existent (material) | 0.180 | 9.85 | 1.77 |
| mt09reh170a | kg | Morter de reparació de dos components a base de resina epoxi, tixòtrop i amb altes resistències mecàniques, amb una resistència a compressió a 28 dies major o igual a 45 N/mm² i un mòdul d'elasticitat major o igual a 20000 N/mm², classe R4 segons UNE-EN 1504-3, Euroclasse F de reacció al foc, segons UNE-EN 13501-1, per a reparació estructural del formigó. (material) | 6.000 | 5.19 | 31.14 |
| mq05mai040 | h | Martell elèctric. (maquinària) | 0.185 | 3.14 | 0.58 |
| mo020 | h | Oficial 1ª construcció. (mà d'obra) | 0.443 | 28.42 | 12.59 |
| mo112 | h | Peó especialitzat construcció. (mà d'obra) | 0.443 | 24.59 | 10.89 |
| % | % | Costos directes complementaris | 2 % | 56.97 | 1.14 |
|  |  | Costos directes |  |  | 58.11 |
