# Neteja de superfície d'element estructural de fusta

- Propietat de l'arxiu: CYPE INGENIEROS, S.A.
- Format: FIEBDC-3/2002
- Divisa: EUR
- Costos indirectes: 3.00 %
- IVA: 21.00 %

## E Estructures

### EM Fusta

#### EMK Preparació de la superfície

**EMK010** m² Neteja de superfície d'element estructural de fusta.
Neteja superficial dr element estructural de fusta, eliminant la pols i les partícules soltes de brutícia, amb mitjans manuals. Fins i tot apilament, retirada i càrrega manual de restes sobre camió o contenidor.
Inclou: Neteja de la superfície. Retirada i apilament de les restes generades. Càrrega manual de les restes generades sobre camió o contenidor.
Criteri d'amidament de projecte: Superfície mesurada segons documentació gràfica de Projecte.
Criteri de mesura d'obra: Es mesurarà la superfície realment executada segons especificacions de Projecte.

| Codi | Ut | Descripció | Rendiment | Preu | Import |
|---|---|---|---|---|---|
| mo058 | h | Ajudant fuster. (mà d'obra) | 0.148 | 25.48 | 3.77 |
| % | % | Costos directes complementaris | 2 % | 3.77 | 0.08 |
|  |  | Costos directes |  |  | 3.85 |
