# Canvi de disposició d'element flectat en coberta amb encavallada de fusta

- Propietat de l'arxiu: CYPE INGENIEROS, S.A.
- Format: FIEBDC-3/2002
- Divisa: EUR
- Costos indirectes: 3.00 %
- IVA: 21.00 %

## E Estructures

### EM Fusta

#### EMW Substitucions

**EMW011** m Canvi de disposició d'element flectat en coberta amb encavallada de fusta.
Canvi de disposició mitjançant un gir de 90° o 180°, de corretja flectada de fusta en bon estat de conservació, de 8x10 cm de secció, en coberta amb encavallada de fusta.
Inclou: Replanteig i marcat d'eixos, en els punts d'unió amb l'encavallada. Presentació de les peces sobre l'encavallada. Col·locació i anivellació. Fixació a l'encavallada.
Criteri d'amidament de projecte: Longitud mesurada segons documentació gràfica de Projecte.
Criteri de mesura d'obra: Es mesurarà la longitud realment executada segons especificacions de Projecte.

| Codi | Ut | Descripció | Rendiment | Preu | Import |
|---|---|---|---|---|---|
| mt50spa101 | kg | Claus d'acer. (material) | 0.080 | 1.87 | 0.15 |
| mq09sie010 | h | Serra de cadena a benzina, de 50 cm d'espasa i 2 kW de potència. (maquinària) | 0.028 | 3.36 | 0.09 |
| op00cla010 |  | Clavadora pneumàtica. | 1.000 | 0.00 | 0.00 |
| op00cep010 |  | Garlopa. | 1.000 | 0.00 | 0.00 |
| op00tal010 |  | Trepant. | 1.000 | 0.00 | 0.00 |
| mo017 | h | Oficial 1ª fuster. (mà d'obra) | 0.127 | 28.92 | 3.67 |
| mo058 | h | Ajudant fuster. (mà d'obra) | 0.127 | 25.48 | 3.24 |
| mo077 | h | Ajudant construcció. (mà d'obra) | 0.093 | 25.28 | 2.35 |
| mo113 | h | Peó ordinari construcció. (mà d'obra) | 0.174 | 23.81 | 4.14 |
| % | % | Costos directes complementaris | 2 % | 13.64 | 0.27 |
|  |  | Costos directes |  |  | 13.91 |
