# Reparació d'element de forjat de fusta, mitjançant pròtesi de morter a base de resina epoxi i armadura

- Propietat de l'arxiu: CYPE INGENIEROS, S.A.
- Format: FIEBDC-3/2002
- Divisa: EUR
- Costos indirectes: 3.00 %
- IVA: 21.00 %

## E Estructures

### EM Fusta

#### EMY Reparacions

**EMY230** U Reparació d'element de forjat de fusta, mitjançant pròtesi de morter a base de resina epoxi i armadura.
Reparació d'extrem de bigueta de forjat de fusta, eliminant la zona deteriorada i col·locant una pròtesi de 10x15x50 cm de morter fluït d'enduriment ràpid, de dos components a base de resina epoxi, armat amb 4 barres corrugades de fibra de vidre reforçada amb resina de polièster, de 0,6 m de longitud cadascuna i 12 mm de diàmetre, ancorades a la bigueta amb resina epoxi-acrilat, lliure d'estirè, d'altes resistències, aplicada en els forats realitzats en la part sana de la fust, prèvia aplicació de beurada del mateix morter epoxi en la superfície de fusta. Muntatge i desmuntatge del sistema d'encofrat de la zona que requereix la pròtesi. Muntatge i desmuntatge d'estintolament.
Inclou: Instal·lació de l'estintolament. Tallada de la zona danyada i sanejament. Execució dels forats en la fusta sana. Muntatge del sistema d'encofrat. Segellat de l'encofrat. Col·locació de les barres corrugades en les perforacions. Abocat del morter. Replè de les perforacions amb resina. Desmuntatge del sistema d'encofrat. Desmuntatge i retirada de l'estintolament. Retirada i arreplegat de enderrocs. Càrrega d'enderrocs sobre camió o contenidor.
Criteri d'amidament de projecte: Nombre d'unitats previstes, segons documentació gràfica de Projecte.
Criteri de mesura d'obra: Es mesurarà el nombre d'unitats realment executades segons especificacions de Projecte.

| Codi | Ut | Descripció | Rendiment | Preu | Import |
|---|---|---|---|---|---|
| mt08ema050b | m³ | Fusta per a encofrar, de 26 mm d'espessor. (material) | 0.006 | 385.00 | 2.31 |
| mt08var050 | kg | Filferro galvanitzat per a lligar, de 1,30 mm de diàmetre. (material) | 0.100 | 1.50 | 0.15 |
| mt08var060 | kg | Puntes d'acer de 20x100 mm. (material) | 0.050 | 8.75 | 0.44 |
| mt08dba010d | l | Agent desemmotllant, a base d'olis especials, emulsionant en aigua, per a encofrats metàl·lics, fenòlics o de fusta. (material) | 0.030 | 1.80 | 0.05 |
| mt50spa050m | m³ | Tauló de fusta de pi, dimensions 20x7,2 cm. (material) | 0.001 | 439.20 | 0.44 |
| mt50spa101 | kg | Claus d'acer. (material) | 0.053 | 1.87 | 0.10 |
| mt50spa081a | U | Puntal metàl·lic telescòpic, de fins a 3 m d'altura. (material) | 0.014 | 19.25 | 0.27 |
| mt26reh100a | U | Cartutx de 380 ml de resina epoxi-acrilat, lliure d'estirè, de dos components, amb dosificador i filtre de mescla automàtica, per a ancoratges estructurals verticals i horitzontals. (material) | 0.585 | 15.20 | 8.89 |
| mt07cef010f | m | Barra corrugada de fibra de vidre reforçada amb resina de polièster, de 12 mm de diàmetre, amb superfície arenada com millora de l'adherència, per a armat i reforç estructural. (material) | 2.400 | 8.93 | 21.43 |
| mt09reh321a | kg | Morter fluït d'enduriment ràpid, de dos components a base de resina epoxi, amb enduridor amínic, sense retracció, d'elevada resistència mecànica, impermeable a l'aigua i amb alta resistència als agents químics, per a ancoratges i reblert, segons UNE-EN 1504-6. (material) | 12.750 | 6.47 | 82.49 |
| mq09sie010 | h | Serra de cadena a benzina, de 50 cm d'espasa i 2 kW de potència. (maquinària) | 0.063 | 3.36 | 0.21 |
| op00tal010 |  | Trepant. | 1.000 | 0.00 | 0.00 |
| mo020 | h | Oficial 1ª construcció. (mà d'obra) | 1.034 | 28.42 | 29.39 |
| mo112 | h | Peó especialitzat construcció. (mà d'obra) | 0.591 | 24.59 | 14.53 |
| mo058 | h | Ajudant fuster. (mà d'obra) | 0.319 | 25.48 | 8.13 |
| mo113 | h | Peó ordinari construcció. (mà d'obra) | 0.319 | 23.81 | 7.60 |
| % | % | Costos directes complementaris | 2 % | 176.43 | 3.53 |
|  |  | Costos directes |  |  | 179.96 |
