# Reforç de biga o bigueta de fusta en la seva cara inferior, mitjançant perfil laminat compost

- Propietat de l'arxiu: CYPE INGENIEROS, S.A.
- Format: FIEBDC-3/2002
- Divisa: EUR
- Costos indirectes: 3.00 %
- IVA: 21.00 %

## E Estructures

### EM Fusta

#### EMZ Reforços

**EMZ220** U Reforç de biga o bigueta de fusta en la seva cara inferior, mitjançant perfil laminat compost.
Reforç metàl·lic en la cara inferior de biga o bigueta de fusta en mal estat o deteriorada, format per perfil compost IPE 140 + UPN 240, d'acer laminat UNE-EN 10025 S275JR, de 400 cm, recolzat sobre dos suports metàl·lics de posttensió, ancorats a l'element de suport de la biga o bigueta de fusta, i posterior reblert de l'interior de la peça en U amb morter d'alta resistència.
Inclou: Sanejat de les zones degradades de la fusta. Preparació de la zona d'ancoratge de les peces suport. Ancoratge de les peces suport a l'estructura portant. Reblert de l'interior de la peça en U amb morter. Col·locació del perfil de reforç sobre les peces suport. Estrenyi dels cargols de posttensió de les peces suport.
Criteri d'amidament de projecte: Nombre d'unitats previstes, segons documentació gràfica de Projecte.
Criteri de mesura d'obra: Es mesurarà el nombre d'unitats realment executades segons especificacions de Projecte.

| Codi | Ut | Descripció | Rendiment | Preu | Import |
|---|---|---|---|---|---|
| mt07ala230 | U | Suport de posttensió metàl·lic, per a l'ancoratge de reforç inferior de bigues o biguetes de fusta mitjançant perfil laminat compost. (material) | 2.000 | 42.68 | 85.36 |
| mt26reh305cd | U | Ancoratge compost per vareta roscada d'acer galvanitzat qualitat 5.8, segons UNE-EN ISO 898-1 de 12 mm de diàmetre, i 160 mm de longitud, femella i volandera, per a fixacions sobre estructures de formigó. (material) | 8.000 | 1.69 | 13.52 |
| mt26reh306 | U | Cartutx de resina per a ancoratge químic de varetes roscades en perforacions d'elements estructurals de formigó. (material) | 1.000 | 7.75 | 7.75 |
| mt07ala231a | m | Perfil compost IPE 140 + UPN 240, d'acer laminat UNE-EN 10025 S275JR, per a reforç de bigues o biguetes de fusta. (material) | 4.000 | 100.58 | 402.32 |
| mt09reh304 | kg | Morter tixòtrop de dos components, a base de ciment millorat amb resines sintètiques, fum de sílice i fibres de poliamida, de alta resistència mecànica i retracció controlada, per a reparació i regularització d'elements estructurals de formigó. (material) | 20.000 | 1.30 | 26.00 |
| mo020 | h | Oficial 1ª construcció. (mà d'obra) | 13.588 | 28.42 | 386.17 |
| mo112 | h | Peó especialitzat construcció. (mà d'obra) | 13.588 | 24.59 | 334.13 |
| % | % | Costos directes complementaris | 2 % | 1255.25 | 25.11 |
|  |  | Costos directes |  |  | 1280.36 |
