# Reforç de forjat de biguetes de fusta, mitjançant connectors i formigó lleuger. Sistema "LATERLITE"

- Propietat de l'arxiu: CYPE INGENIEROS, S.A.
- Format: FIEBDC-3/2002
- Divisa: EUR
- Costos indirectes: 3.00 %
- IVA: 21.00 %

## E Estructures

### EM Fusta

#### EMZ Reforços

**EMZ320** m² Reforç de forjat de biguetes de fusta, mitjançant connectors i formigó lleuger. Sistema "LATERLITE".
Reforç de forjat de biguetes de fusta, mitjançant la disposició de 5 connectors Madera CentroStorico "LATERLITE" per m² de forjat, fixats a les bigues i a les biguetes amb cargols d'acer galvanitzat; col·locació de malla electrosoldada ME 20x20 Ø 6-6 B 500 T 6x2,20 UNE-EN 10080 i abocament amb mitjans manuals de capa de compressió de 5 cm d'espessor de formigó lleuger predosificat, Latermix Beton 1400 "LATERLITE", de resistència a compressió Rck 25 MPa i 1400 kg/m³ de densitat.
Criteri de valoració econòmica: El preu no inclou la connexió perimetral entre el forjat de fusta i l'estructura vertical de l'edifici.
Inclou: Neteja i sanejat de les bigues i biguetes. Replanteig de la posició dels connectors. Col·locació dels connectors i caragolat d'aquests. Col·locació de la malla electrosoldada amb separadors homologats. Preparació del formigó. Abocament i compactació del formigó. Reglejat i anivellació de la capa de compressió. Curat del formigó. Neteja de les restes generades.
Criteri d'amidament de projecte: Superfície mesurada segons documentació gràfica de Projecte.
Criteri de mesura d'obra: Es mesurarà la superfície realment executada segons especificacions de Projecte.

| Codi | Ut | Descripció | Rendiment | Preu | Import |
|---|---|---|---|---|---|
| mt07lat010be | U | Connector d'acer galvanitzat, Madera CentroStorico "LATERLITE", per a reforç de forjat de fusta, compost per un element prismàtic de 2,5 mm d'espessor amb forma de tascó buit, de 65x45x38 mm, amb dos orificis allargats per al pas a 45° d'un caragol i un caragol autoroscant estàndard per a fusta, d'acer galvanitzat, de 10 mm de diàmetre i 160 mm de longitud. (material) | 5.000 | 2.40 | 12.00 |
| mt07ame010i | m² | Malla electrosoldada ME 20x20 Ø 6-6 B 500 T 6x2,20 UNE-EN 10080. (material) | 1.100 | 3.81 | 4.19 |
| mt07aco020m | U | Separador homologat per malla electrosoldada. (material) | 1.000 | 0.09 | 0.09 |
| mt10lat010a | l | Formigó lleuger, Latermix Beton 1400 "LATERLITE", de resistència a compressió Rck 25 MPa i 1400 kg/m³ de densitat, predosificat amb argila expandida, conglomerants hidràulics específics i additius, subministrat en sacs. (material) | 58.750 | 0.33 | 19.39 |
| mt08aaa010a | m³ | Aigua. (material) | 0.010 | 1.50 | 0.02 |
| mq06hor010 | h | Formigonera elèctrica amb una capacitat de pastat de 160 l. (maquinària) | 0.035 | 3.45 | 0.12 |
| au00auh040 |  | Vibrador de formigó, elèctric. | 1.000 | 0.00 | 0.00 |
| mo020 | h | Oficial 1ª construcció. (mà d'obra) | 0.535 | 28.42 | 15.20 |
| mo077 | h | Ajudant construcció. (mà d'obra) | 0.535 | 25.28 | 13.52 |
| mo043 | h | Oficial 1ª ferrallista. (mà d'obra) | 0.037 | 28.39 | 1.05 |
| mo090 | h | Ajudant ferrallista. (mà d'obra) | 0.037 | 25.25 | 0.93 |
| % | % | Costos directes complementaris | 2 % | 66.51 | 1.33 |
|  |  | Costos directes |  |  | 67.84 |
