# Maneguet per a entroncament mecànic de barres corrugades d'acer

- Propietat de l'arxiu: CYPE INGENIEROS, S.A.
- Format: FIEBDC-3/2002
- Divisa: EUR
- Costos indirectes: 3.00 %
- IVA: 21.00 %

## E Estructures

### EW Elements especials

#### EWE Dispositius d'ancoratge i empalmament d'armadures

**EWE020** U Maneguet per a entroncament mecànic de barres corrugades d'acer.
Maneguet d'acer baix en carboni, per a empalmament mecànic de barres d'acer corrugat de 16 mm de diàmetre, que permet la transmissió d'esforços de tracció i de compressió, mitjançant el roscat de barres en taller o en obra amb l'equip de roscat adequat a cada ús, inclús placa d'ancoratge a l'encofrat.
Inclou: Replanteig i col·locació de les armadures d'espera, amb preparació prèvia dels extrems mitjançant roscat estandarditzat. Connexió de les barres mitjançant el roscat de l'armadura d'empalmament, proveïda de maneguet roscat a l'armadura d'espera.
Criteri d'amidament de projecte: Nombre d'unitats previstes, segons documentació gràfica de Projecte.
Criteri de mesura d'obra: Es mesurarà el nombre d'unitats realment executades segons especificacions de Projecte.

| Codi | Ut | Descripció | Rendiment | Preu | Import |
|---|---|---|---|---|---|
| mt07eed010c | U | Maneguet d'acer baix en carboni, per a empalmament mecànic de barres d'acer corrugat de 16 mm de diàmetre, que permet la transmissió d'esforços de tracció i de compressió, mitjançant el roscat de barres en taller o en obra amb l'equip de roscat adequat a cada ús, inclús placa d'ancoratge a l'encofrat. (material) | 1.000 | 2.44 | 2.44 |
| mo042 | h | Oficial 1ª estructurista. (mà d'obra) | 0.037 | 29.64 | 1.10 |
| mo089 | h | Ajudant estructurista. (mà d'obra) | 0.037 | 26.36 | 0.98 |
| % | % | Costos directes complementaris | 2 % | 4.52 | 0.09 |
|  |  | Costos directes |  |  | 4.61 |
