# Revestiment exterior de façana ventilada, de llistons de fusta termotractada. Sistema "LUNAWOOD"

- Propietat de l'arxiu: CYPE INGENIEROS, S.A.
- Format: FIEBDC-3/2002
- Divisa: EUR
- Costos indirectes: 3.00 %
- IVA: 21.00 %

## F Façanes i particions

### FA Façanes ventilades

#### FAZ Revestiment exterior de lamel·les o llistons de fusta

**FAZ027** m² Revestiment exterior de façana ventilada, de llistons de fusta termotractada. Sistema "LUNAWOOD".
Revestiment exterior de façana ventilada, de llistons de fusta termotractada Thermowood®, grup botànic coníferes, procedent del Nord i Nord-est d'Europa, amb certificat PEFC, amb les vores rectes, Luna SHP 42x42 "LUNAWOOD", de 42x42 mm, de fins a 4800 mm de longitud, amb una separació entre cares de 10 mm, amb classe d'ús 3.1, segons UNE-EN 335; col·locació en posició vertical amb cargols autoroscants d'acer inoxidable, sobre subestructura de suport formada per empostissat doble, compost per llates d'empostissar verticals de 32x100 mm, amb una separació de 600 mm, fixades a suport de fusta amb cargols d'acer al carboni i llates d'empostissar horitzontals de 25x100 mm, amb una separació de 600 mm, fixades amb cargols d'acer al carboni, de fusta de pinastre (Pinus pinaster), tractada en autoclau, amb classe d'ús 4, segons UNE-EN 335.
Criteri de valoració econòmica: El preu no inclou l'aïllament tèrmic.
Inclou: Neteja i preparació de la superfície suport. Replanteig de les juntes de dilatació i draps de treball. Replanteig sobre el parament de les llates d'empostissar. Col·locació i fixació de les llates. Preparació del revestiment. Aplomat, anivellament i alineació del revestiment. Fixació dels llistons a les llates d'empostissar. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt07mee203fB | m | Llistó de 30x50 mm de secció, de fusta de pinastre (Pinus pinaster), tractada en autoclau, amb classe d'ús 4, segons UNE-EN 335, acabat raspallat, amb humitat inferior al 20%. (material) | 1.700 | 1.60 | 2.72 |
| mt07emr411aa | U | Cargol de 5 mm de diàmetre i 50 mm de longitud, d'acer al carboni, per a ús exterior. (material) | 9.000 | 0.08 | 0.72 |
| mt07mee203fb | m | Llistó de 25x50 mm de secció, de fusta de pinastre (Pinus pinaster), tractada en autoclau, amb classe d'ús 4, segons UNE-EN 335, acabat raspallat, amb humitat inferior al 20%. (material) | 1.700 | 1.33 | 2.26 |
| mt22blu040afyb | m² | Llistons de fusta termotractada Thermowood®, grup botànic coníferes, procedent del Nord i Nord-est d'Europa, amb certificat PEFC, amb les vores rectes, Luna SHP 42x42 "LUNAWOOD", de 42x42 mm, de fins a 4800 mm de longitud, amb una separació entre cares de 10 mm, amb classe d'ús 3.1, segons UNE-EN 335, tall en taller, per a muntatge en obra, amb cargols autoroscants d'acer inoxidable per a la fixació del revestiment a la subestructura suport; amb el preu incrementat el 5% en concepte de peces especials per a la resolució de punts singulars. (material) | 1.050 | 105.16 | 110.42 |
| mo011 | h | Oficial 1ª muntador. (mà d'obra) | 1.552 | 30.63 | 47.54 |
| mo080 | h | Ajudant muntador. (mà d'obra) | 1.552 | 26.39 | 40.96 |
| % | % | Costos directes complementaris | 2 % | 204.62 | 4.09 |
|  |  | Costos directes |  |  | 208.71 |
