# Reparació d'esquerda en fàbrica, mitjançant cosit amb grapa metàl·lica

- Propietat de l'arxiu: CYPE INGENIEROS, S.A.
- Format: FIEBDC-3/2002
- Divisa: EUR
- Costos indirectes: 3.00 %
- IVA: 21.00 %

## F Façanes i particions

### FF Fàbrica no estructural

#### FFY Reconstruccions, reparacions i reforços

**FFY030** m Reparació d'esquerda en fàbrica, mitjançant cosit amb grapa metàl·lica.
Reparació d'esquerda en fàbrica de maó ceràmic mitjançant el cosit estàtic d'aquesta amb grapes d'acer UNE-EN 10080 B 500 S de 6 mm de diàmetre i 30 cm de longitud, col·locades cada 20 cm en regates prèviament executades, creuant transversalment l'esquerda, rebudes amb morter reparador, reforçat amb fibres, resistent als sulfats, de molt alta resistència mecànica i retracció compensada, amb una resistència a compressió a 28 dies major o igual a 40 N/mm² i un mòdul d'elasticitat major o igual a 17000 N/mm², classe R3, tipus CC, segons UNE-EN 1504-3, Euroclasse A1 de reacció al foc, segons UNE-EN 13501-1; prèvia preparació de l'esquerda.
Inclou: Preparació de l'esquerda. Obertura de les regates. Neteja de l'interior de l'esquerda i de les regates. Col·locació de les grapes. Reomplert de las regates. Cura del morter. Retirada i apilament de les restes generades. Càrrega de les restes generades sobre camió o contenidor.
Criteri d'amidament de projecte: Longitud mesurada segons documentació gràfica de Projecte.
Criteri de mesura d'obra: Es mesurarà la longitud realment executada segons especificacions de Projecte.

| Codi | Ut | Descripció | Rendiment | Preu | Import |
|---|---|---|---|---|---|
| mt07aco010c | kg | Ferralla elaborada en taller industrial amb acer en barres corrugades, UNE-EN 10080 B 500 S, de varis diàmetres. (material) | 0.420 | 1.60 | 0.67 |
| mt28mrp011h | kg | Morter reparador, reforçat amb fibres, resistent als sulfats, de molt alta resistència mecànica i retracció compensada, amb una resistència a compressió a 28 dies major o igual a 40 N/mm² i un mòdul d'elasticitat major o igual a 17000 N/mm², classe R3, tipus CC, segons UNE-EN 1504-3, Euroclasse A1 de reacció al foc, segons UNE-EN 13501-1, compost per ciments especials, àrids seleccionats, additius i fibres, aplicat en espessors de fins 35 mm en vertical i 75 mm en horitzontal. (material) | 2.120 | 0.69 | 1.46 |
| mq08lch030 | h | Equip de doll d'aire a pressió. (maquinària) | 0.174 | 3.19 | 0.56 |
| op00tal020 |  | Trepant amb batedora. | 1.000 | 0.00 | 0.00 |
| mo020 | h | Oficial 1ª construcció. (mà d'obra) | 0.883 | 29.67 | 26.20 |
| mo113 | h | Peó ordinari construcció. (mà d'obra) | 0.883 | 24.86 | 21.95 |
| % | % | Costos directes complementaris | 2 % | 50.84 | 1.02 |
|  |  | Costos directes |  |  | 51.86 |
