# Sistema "CORTIZO" de mur cortina d'alumini

- Propietat de l'arxiu: CYPE INGENIEROS, S.A.
- Format: FIEBDC-3/2002
- Divisa: EUR
- Costos indirectes: 3.00 %
- IVA: 21.00 %

## F Façanes i particions

### FM Murs cortina

#### FMY Sistemes de mur cortina

**FMY010** m² Sistema "CORTIZO" de mur cortina d'alumini.
Mur cortina d'alumini realitzat mitjançant el sistema Façana ST 52, de "CORTIZO", amb estructura portant calculada per a una sobrecàrrega màxima deguda a l'acció del vent de 60 kg/m², composada per una retícula amb una separació entre muntants de 150 cm i una distància entre eixos del forjat o punts d'ancoratge de 300 cm, comprenent 3 divisions entre plantes. Muntants de secció 175x52 mm, anoditzat; travessers de 70,5x52 mm (Iy=23,46 cm4), anoditzat; perfil bastidor sense trencament de pont tèrmic, anoditzat; amb tancament compost de: un 40% de superfície opaca amb envidriament exterior, (ampits, cantells de forjat i falsos sostres), formada per panell de xapa d'alumini, de 9 mm de gruix total, acabat lacat color blanc, format per làmina d'alumini de 0,7 mm i ànima aïllant de poliestirè extrudit (densitat 35 kg/m³) i vidre trempat de control solar, de color, de 10 mm d'espessor, classificació de prestacions 1C1; un 60% de superfície transparent fixa realitzada amb doble envidriament trempat de control solar, conjunt format per vidre exterior trempat, de control solar, color blau de 6 mm, cambra d'aire deshidratada amb perfil separador d'alumini i doble segellat perimetral amb silicona, de 6 mm, i vidre interior Float incolor de 6 mm d'espessor; 18 mm de gruix total. Inclús accessoris de murs cortina pel sistema Fachada ST 52 "CORTIZO"; silicona neutra Elastosil 605 "SIKA" per al segellat de la zona opaca; ancoratges de fixació d'acer, compostos per placa unida al forjat i angular per a fixació de muntants a l'edifici; xapa d'alumini de 1,5 mm d'espessor per a la realització de les rematades de mur a obra.
Inclou: Preparació de les bases de fixació per rebre els sistemes d'ancoratge del mur cortina. Replanteig dels eixos primaris de l'entramat. Presentació i subjecció prèvia a l'estructura de l'edifici dels eixos primaris de l'entramat. Alineació, aplomat i anivellació dels perfils primaris. Subjecció definitiva de l'entramat primari. Preparació del sistema de recepció de l'entramat secundari. Alineació, aplomat i anivellació dels perfils secundaris. Subjecció definitiva de l'entramat secundari. Col·locació, muntatge i ajustament del vidre als perfils. Segellat final d'estanquitat.
Criteri d'amidament de projecte: Superfície mesurada segons documentació gràfica de Projecte.
Criteri de mesura d'obra: Es mesurarà la superfície realment executada segons especificacions de Projecte.

| Codi | Ut | Descripció | Rendiment | Preu | Import |
|---|---|---|---|---|---|
| mt25mcc010p | m | Muntant d'alumini, "CORTIZO", de 175x52 mm (Ix= 1171,67 cm4), acabat anoditzat, inclús junt central d'estanquitat i juntes interiors de muntant, proveït de canal de desguàs i ventilació. (material) | 0.667 | 77.79 | 51.89 |
| mt25mcc020a | m | Travesser d'alumini, "CORTIZO", de 70,5x52 mm (Iy = 23,46 cm4), acabat anoditzat, inclús junt central d'estanquitat i juntes interiors de travesser, proveït de canal de desguàs i ventilació. (material) | 1.333 | 38.29 | 51.04 |
| mt25mcc030a | m | Perfil bastidor d'alumini, sistema Fachada ST 52, "CORTIZO", acabat anoditzat, inclús perfil anoditzat especial per l'enganxament del vidre i junt exterior del full. (material) | 3.333 | 10.40 | 34.66 |
| mt25mcc100a | U | Repercussió, per m², d'accessoris de murs cortina pel sistema Fachada ST 52 "CORTIZO", elements d'ancoratge i subjecció i rematades a obra. (material) | 1.000 | 20.63 | 20.63 |
| mt21veg040yaca | m² | Doble envidriament trempat de control solar, color blau, 6/6/6, conjunt format per vidre exterior trempat, de control solar, color blau de 6 mm, cambra d'aire deshidratada amb perfil separador d'alumini i doble segellat perimetral, de 6 mm, i vidre interior Float incolor de 6 mm d'espessor; 18 mm de gruix total. (material) | 0.604 | 126.71 | 76.53 |
| mt25mco045a | m² | Panell de xapa d'alumini, de 9 mm de gruix total, acabat lacat color blanc, format per làmina d'alumini de 0,7 mm i ànima aïllant de poliestirè extrudit (densitat 35 kg/m³). (material) | 0.402 | 27.16 | 10.92 |
| mt21vtt030f | m² | Vidre de silicat sodiocàlcic trempat de control solar, de color, de 10 mm d'espessor, classificació de prestacions 1C1, segons UNE-EN 12600. Segons UNE-EN 12150-1. (material) | 0.402 | 81.10 | 32.60 |
| mt21sik020a | U | Cartutx de silicona sintètica incolora, de 310 ml (rendiment aproximat en juntes d'estanquitat de 2 m per cartutx). (material) | 1.050 | 2.67 | 2.80 |
| mt21sik020b | U | Cartutx de silicona sintètica de color, de 310 ml (rendiment aproximat en juntes d'estanquitat de 2 m per cartutx). (material) | 0.700 | 2.67 | 1.87 |
| mt21sik030 | U | Repercussió per m² de segellador estructural bicomponent a base de silicona. (material) | 0.630 | 21.00 | 13.23 |
| mt21vva021 | U | Material auxiliar per la col·locació de vidres. (material) | 1.000 | 1.26 | 1.26 |
| op00ato010 |  | Tornavís. | 1.000 | 0.00 | 0.00 |
| mo018 | h | Oficial 1ª serraller. (mà d'obra) | 0.957 | 30.13 | 28.83 |
| mo059 | h | Ajudant serraller. (mà d'obra) | 1.504 | 26.48 | 39.83 |
| mo049 | h | Oficial 1ª muntador de mur cortina. (mà d'obra) | 1.915 | 30.63 | 58.66 |
| mo096 | h | Ajudant muntador de mur cortina. (mà d'obra) | 2.735 | 26.39 | 72.18 |
| % | % | Costos directes complementaris | 2 % | 496.93 | 9.94 |
|  |  | Costos directes |  |  | 506.87 |
