# Mur de càrrega de fàbrica de bloc de terra comprimida (BTC)

- Propietat de l'arxiu: CYPE INGENIEROS, S.A.
- Format: FIEBDC-3/2002
- Divisa: EUR
- Costos indirectes: 3.00 %
- IVA: 21.00 %

## F Façanes i particions

### FN Murs bioclimàtics

#### FNB Full de fàbrica de blocs de terra comprimida (BTC)

**FNB010** m² Mur de càrrega de fàbrica de bloc de terra comprimida (BTC).
Mur de càrrega de 14 cm d'espessor de fàbrica de bloc de terra comprimida (BTC) per a revestir, 29x14x10,5 cm, resistència a compressió 5 N/mm², BTC 5, compost de terres seleccionades i calç hidràulica natural, rebuda amb morter de calç aèria, argila i àrids seleccionats amb granulometria de fins a 2 mm de diàmetre, confeccionat en obra, amb peces especials com ara mitjos blocs i tres quarts de blocs.
Criteri de valoració econòmica: El preu no inclou la formació de les llindes dels buits del parament ni la barrera anticapil·laritat.
Inclou: Neteja i preparació de la superfície suport. Replanteig, planta a planta. Col·locació i aplomat de mires de referència. Estesa de fils entre mires. Col·locació de ploms fixos a les arestes. Col·locació de les peces per filades a nivell. Realització de tots els treballs necessaris per a la resolució de buits. Repàs de les juntes i neteja final del parament.
Criteri d'amidament de projecte: Superfície mesurada segons documentació gràfica de Projecte, sense duplicar cantonades ni encontres, deduint els buits de superfície major de 2 m², afegint a canvi la superfície de la part interior del buit, corresponent al desenvolupament de brancals i llindes.
Criteri de mesura d'obra: Es mesurarà la superfície realment executada segons especificacions de Projecte, sense duplicar cantonades ni encontres, deduint els buits de superfície major de 2 m², afegint a canvi la superfície de la part interior del buit, corresponent al desenvolupament de brancals i llindes.

| Codi | Ut | Descripció | Rendiment | Preu | Import |
|---|---|---|---|---|---|
| mt02btc010a | U | Bloc de terra comprimida (BTC) per a revestir, 29x14x10,5 cm, resistència a compressió 5 N/mm², BTC 5, compost de terres seleccionades i calç hidràulica natural, amb propietats bioclimàtiques. Segons UNE 41410. (material) | 28.350 | 1.06 | 30.05 |
| mt02btc020a | U | Mig bloc de terra comprimida (BTC) per a revestir, 14x14x10,5 cm, resistència a compressió 5 N/mm², BTC 5, compost de terres seleccionades i calç hidràulica natural, amb propietats bioclimàtiques. Segons UNE 41410. (material) | 2.646 | 0.55 | 1.46 |
| mt02btc030a | U | Tres quarts de bloc de terra comprimida (BTC) per a revestir, 21x14x10,5 cm, resistència a compressió 5 N/mm², BTC 5, compost de terres seleccionades i calç hidràulica natural, amb propietats bioclimàtiques. Segons UNE 41410. (material) | 5.250 | 0.89 | 4.67 |
| mt08aaa010a | m³ | Aigua. (material) | 0.004 | 1.50 | 0.01 |
| mt09mie010b | m³ | Morter de calç aèria, argila i àrids seleccionats amb granulometria de fins a 2 mm de diàmetre, confeccionat en obra, subministrat en sacs Big Bag. (material) | 0.017 | 232.80 | 3.96 |
| mq06hor010 | h | Formigonera elèctrica amb una capacitat de pastat de 160 l. (maquinària) | 0.003 | 3.45 | 0.01 |
| op00amo010 |  | Mola o radial. | 1.000 | 0.00 | 0.00 |
| mo021 | h | Oficial 1ª construcció en treballs de ram de paleta. (mà d'obra) | 0.686 | 28.42 | 19.50 |
| mo114 | h | Peó ordinari construcció en treballs de ram de paleta. (mà d'obra) | 0.931 | 23.81 | 22.17 |
| % | % | Costos directes complementaris | 2 % | 81.83 | 1.64 |
|  |  | Costos directes |  |  | 83.47 |
