# Full exterior de mur Trombe, de fusteria d'alumini

- Propietat de l'arxiu: CYPE INGENIEROS, S.A.
- Format: FIEBDC-3/2002
- Divisa: EUR
- Costos indirectes: 3.00 %
- IVA: 21.00 %

## F Façanes i particions

### FN Murs bioclimàtics

#### FNR Full exterior de mur Trombe

**FNR010** m² Full exterior de mur Trombe, de fusteria d'alumini.
Full exterior de mur Trombe, de fusteria d'alumini, acabat anoditzat natural, compost per un entramat en forma de retícula amb una separació entre muntants de 150 cm i una distància entre eixos de forjat de 300 cm, comprenent tres divisions entre plantes; muntants de 175x52 mm, travessers de 70,5x52 mm i perfil bastidor sense trencament de pont tèrmic. Inclús ancoratges d'acer per a la fixació dels muntants al mur i xapa d'alumini per a la realització dels acabats.
Criteri de valoració econòmica: El preu no inclou l'envidriament. El preu no inclou les reixetes de ventilació.
Inclou: Preparació de les bases de fixació per rebre els sistemes d'ancoratge del mur. Replanteig dels eixos primaris de l'entramat. Presentació i subjecció prèvia a l'estructura de l'edifici dels eixos primaris de l'entramat. Alineació, aplomat i anivellació dels perfils primaris. Subjecció definitiva de l'entramat primari. Preparació del sistema de recepció de l'entramat secundari. Alineació, aplomat i anivellació dels perfils secundaris. Subjecció definitiva de l'entramat secundari.
Criteri d'amidament de projecte: Superfície mesurada segons documentació gràfica de Projecte.
Criteri de mesura d'obra: Es mesurarà la superfície realment executada segons especificacions de Projecte.

| Codi | Ut | Descripció | Rendiment | Preu | Import |
|---|---|---|---|---|---|
| mt25tro010g | m | Muntant d'alumini, de 105x52 mm (Ix= 277,80 cm4), acabat anoditzat, inclús junt central d'estanquitat i juntes interiors de muntant, proveït de canal de desguàs i ventilació. (material) | 0.667 | 48.11 | 32.09 |
| mt25tro020a | m | Travesser d'alumini, de 55x52 mm (Iy = 19,04 cm4), acabat anoditzat, inclús junt central d'estanquitat i juntes interiors de travesser, proveït de canal de desguàs i ventilació. (material) | 1.333 | 25.75 | 34.32 |
| mt25tro030a | m | Perfil bastidor d'alumini, acabat anoditzat, inclús perfil anoditzat especial per l'enganxament del vidre, de fins 32 mm d'espessor, i junt exterior del full. (material) | 3.333 | 10.40 | 34.66 |
| mt25tro100a | U | Repercussió, per m², d'accessoris per a full exterior de mur Trombe, elements d'ancoratge i subjecció i rematades a obra. (material) | 1.000 | 20.63 | 20.63 |
| mo018 | h | Oficial 1ª serraller. (mà d'obra) | 0.552 | 28.86 | 15.93 |
| mo059 | h | Ajudant serraller. (mà d'obra) | 1.104 | 25.36 | 28.00 |
| mo011 | h | Oficial 1ª muntador. (mà d'obra) | 0.414 | 29.34 | 12.15 |
| mo080 | h | Ajudant muntador. (mà d'obra) | 0.828 | 25.28 | 20.93 |
| % | % | Costos directes complementaris | 2 % | 198.71 | 3.97 |
|  |  | Costos directes |  |  | 202.68 |
