# Sistema ETICS Propam Term 50 "PROPAMSA" d'aïllament tèrmic per l'exterior de façanes

- Propietat de l'arxiu: CYPE INGENIEROS, S.A.
- Format: FIEBDC-3/2002
- Divisa: EUR
- Costos indirectes: 3.00 %
- IVA: 21.00 %

## F Façanes i particions

### FS Façanes ETICS

#### FSM Revestiment continu mineral o sintètic

**FSM072** m² Sistema ETICS Propam Term 50 "PROPAMSA" d'aïllament tèrmic per l'exterior de façanes.
Aïllament tèrmic per l'exterior de façanes, amb el sistema Propam Term 50 "PROPAMSA", compost per: dues capes del mateix espessor de morter de calç, aïllant tèrmic i acústic Propam Term 50 "PROPAMSA", monocomponent, de color blanc, aplicat manualment, de 60 mm de gruix total, armat amb malla de fibra de vidre antiàlcalis, Revat 110 "PROPAMSA", color blau, de 10x10 mm de llum de malla, 110 g/m² de massa superficial i 0,75 mm de gruix; fixació mecànica de la malla de fibra de vidre al suport amb tac d'expansió i clau de polipropilè Propam Aisterm Tacos Fijación Soportes A,B,C "PROPAMSA"; capa de regularització de morter adhesiu hidròfug Propam Aisterm "PROPAMSA", de color gris, armat amb malla de fibra de vidre antiàlcalis, Propam Aisterm Malla Fibra Vidrio 160 "PROPAMSA", de color blanc, de 3,5x3,8 mm de llum de malla, 160 g/m² de massa superficial i 0,6 mm de gruix; capa d'acabat de 2 mm d'espessor, de morter acrílic Revat Plas "PROPAMSA", color Alabastro, acabat remolinat, sobre emprimació, Revat Film "PROPAMSA", de color Alabastro. Inclús perfils Propam Aisterm "PROPAMSA", per a protecció de cantells, cinta adhesiva de pintor per a protecció de la fusteria, massilla elastòmera monocomponent Betoflex M20 "PROPAMSA" i cordó d'escuma de polietilè expandit de cel·les tancades Roundex "PROPAMSA" per a segellat de junts.
Criteri de valoració econòmica: El preu inclou l'execució de les rematades en els trobaments amb paraments, revestiments o altres elements rebuts en la seva superfície.
Inclou: Preparació de la superfície suport. Aplicació del morter termoaïllant i col·locació de la malla de fibra de vidre en la capa d'aïllament. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28map080a | kg | Morter de calç, aïllant tèrmic i acústic Propam Term 50 "PROPAMSA", monocomponent, de color blanc, compost per aglomerants hidràulics, àrids seleccionats i additius especials, lleuger, tixòtrop, impermeable a l'aigua i permeable al vapor d'aigua, per a aplicar amb llana, CSI W1 T1, segons UNE-EN 998-1. (material) | 10.800 | 3.29 | 35.53 |
| mt28map200a | m² | Malla de fibra de vidre antiàlcalis, Revat 110 "PROPAMSA", color blau, de 10x10 mm de llum de malla, 110 g/m² de massa superficial, 0,75 mm de gruix i de 1x50 m, per armar morters. (material) | 1.100 | 2.40 | 2.64 |
| mt16pre100ld | U | Tac d'expansió de polipropilè, Propam Aisterm Tacos Fijación Soportes A,B,C "PROPAMSA", de 95 mm de longitud, amb, cèrcol d'estanquitat i clau de polipropilè per fixació de plaques aïllants. (material) | 1.000 | 0.33 | 0.33 |
| mt28map010a | kg | Morter adhesiu hidròfug Propam Aisterm "PROPAMSA", de color gris, compost de ciment, àrids seleccionats, additius específics i resines hidròfugues, impermeable a l'aigua i permeable al vapor d'aigua, per a adherir i reforçar els panells aïllants, i com capa base, previ pastat amb aigua. (material) | 3.500 | 1.02 | 3.57 |
| mt28map200b | m² | Malla de fibra de vidre antiàlcalis, Propam Aisterm Malla Fibra Vidrio 160 "PROPAMSA", de color blanc, de 3,5x3,8 mm de llum de malla, 160 g/m² de massa superficial, 0,6 mm de gruix i de 1x50 m, per armar morters. (material) | 1.120 | 2.00 | 2.24 |
| mt28map040a | kg | Emprimació, Revat Film "PROPAMSA", de color Alabastro, composta per resines a base de copolímers acrílic-estirénics, càrregues de granulometria controlada, pigments minerals i additius, impermeable a l'aigua de pluja i permeable al vapor d'aigua, per a aplicar amb brotxa, corró o pistola. (material) | 0.250 | 5.66 | 1.42 |
| mt28map030ba | kg | Morter acrílic Revat Plas "PROPAMSA", color Alabastro, acabat remolinat, compost per resines de copolímers acrílics, àrids seleccionats i additius, impermeable a l'aigua de pluja i permeable al vapor d'aigua, per a aplicar amb pistola o amb plana metàl·lica o de fusta, per a revestiment de paraments exteriors. (material) | 2.500 | 5.48 | 13.70 |
| mt27wav020a | m | Cinta adhesiva de pintor, de 25 mm d'amplada. (material) | 1.750 | 0.10 | 0.18 |
| mt28map340a | m | Perfil, Propam Aisterm "PROPAMSA", per a protecció de cantells. (material) | 0.320 | 2.59 | 0.83 |
| mt15sjr010a | U | Cartutx de 300 cm³ de massilla elastòmera monocomponent Betoflex M20 "PROPAMSA", a base de polímers híbrids neutres (MS), amb duresa Shore A aproximada de 40, segons UNE-EN ISO 868 i elongació a ruptura >= 450%, segons UNE-EN ISO 8339, d'elasticitat permanent i enduriment ràpid, pintable després de l'assecat, amb efecte antifloridura i resistent als rajos UV i als agents químics. (material) | 0.270 | 16.59 | 4.48 |
| mt15sjr020a | m | Cordó d'escuma de polietilè expandit de cel·les tancades Roundex "PROPAMSA", de secció circular, de 6 mm de diàmetre, per al replè de fons de junt. (material) | 0.336 | 0.12 | 0.04 |
| op00tal020 |  | Trepant amb batedora. | 1.000 | 0.00 | 0.00 |
| mo054 | h | Oficial 1ª muntador d'aïllaments. (mà d'obra) | 0.131 | 29.34 | 3.84 |
| mo101 | h | Ajudant muntador d'aïllaments. (mà d'obra) | 0.131 | 25.28 | 3.31 |
| mo039 | h | Oficial 1ª revocador. (mà d'obra) | 0.786 | 28.42 | 22.34 |
| mo079 | h | Ajudant revocador. (mà d'obra) | 0.786 | 25.28 | 19.87 |
| % | % | Costos directes complementaris | 2 % | 114.32 | 2.29 |
|  |  | Costos directes |  |  | 116.61 |
