# Sistema ETICS "THERMOCHIP" d'aïllament tèrmic per l'exterior de façanes

- Propietat de l'arxiu: CYPE INGENIEROS, S.A.
- Format: FIEBDC-3/2002
- Divisa: EUR
- Costos indirectes: 3.00 %
- IVA: 21.00 %

## F Façanes i particions

### FS Façanes ETICS

#### FSM Revestiment continu mineral o sintètic

**FSM120** m² Sistema ETICS "THERMOCHIP" d'aïllament tèrmic per l'exterior de façanes.
Aïllament tèrmic per l'exterior de façanes, d'entramat lleuger de fusta, amb sistema ETICS, format per: panell sandvitx encadellat en les quatre cares, Thermochip Sate, TFBCY 12-60-12 "THERMOCHIP", compost de: cara exterior de placa de ciment reforçat amb fibres, de 12 mm d'espessor, nucli aïllant d'escuma de poliestirè extrusor de 60 mm d'espessor i cara interior de placa de guix reforçat amb fibres, de 12 mm d'espessor, de 2400x550 mm, transmitància tèrmica 0,527 W/(m²K), Euroclasse B-s1, d0 de reacció al foc, segons UNE-EN 13501-1, fixat al suport amb cargols autoroscants de cap aixamfranat, d'acer galvanitzat; capa de regularització de morter flexible monocomponent d'altes prestacions, aplicació manual, armat amb malla de fibra de vidre de 160 g/m², de 5x4 mm de llum de malla i de 160 g/m² de massa superficial; capa d'acabat de morter a base de resines acríliques en dispersió aquosa, color a escollir, aplicació manual. Inclús, perfils de cantó de PVC amb malla.
Criteri de valoració econòmica: El preu inclou l'execució de les rematades en els trobaments amb paraments, revestiments o altres elements rebuts en la seva superfície.
Inclou: Preparació de la superfície suport. Replanteig i tall dels panells. Col·locació i fixació del panell sandvitx. Col·locació dels perfils. Resolució dels punts singulars. Aplicació del morter base i col·locació de la malla de fibra de vidre en la capa de regularització. Formació de juntes. Aplicació de la capa d'acabat.
Criteri d'amidament de projecte: Superfície mesurada segons documentació gràfica de Projecte, deduint els buits de superfície major de 1 m², afegint a canvi la superfície de la part interior del buit, corresponent al desenvolupament de brancals i llindes.
Criteri de mesura d'obra: Es mesurarà la superfície realment executada segons especificacions de Projecte, deduint els buits de superfície major de 1 m², afegint a canvi la superfície de la part interior del buit, corresponent al desenvolupament de brancals i llindes.

| Codi | Ut | Descripció | Rendiment | Preu | Import |
|---|---|---|---|---|---|
| mt13pst020i | m² | Panell sandvitx encadellat en les quatre cares, Thermochip Sate, TFBCY 12-60-12 "THERMOCHIP", compost de: cara exterior de placa de ciment reforçat amb fibres, de 12 mm d'espessor, nucli aïllant d'escuma de poliestirè extrusor de 60 mm d'espessor i cara interior de placa de guix reforçat amb fibres, de 12 mm d'espessor, de 2400x550 mm, transmitància tèrmica 0,527 W/(m²K), Euroclasse B-s1, d0 de reacció al foc, segons UNE-EN 13501-1. (material) | 1.050 | 71.45 | 75.02 |
| mt13pst100k | U | Cargol autoroscant de cap aixamfranat, d'acer galvanitzat, de 6 mm de diàmetre i 140 mm de longitud. (material) | 12.000 | 0.53 | 6.36 |
| mt28mag020a | l | Morter flexible monocomponent d'altes prestacions, permeable al vapor d'aigua i resistent a la intempèrie, per a aplicar amb llana. (material) | 1.000 | 1.13 | 1.13 |
| mt28mag100a | m² | Malla de fibra de vidre de 160 g/m², de 5x4 mm de llum de malla i de 160 g/m² de massa superficial, per armar morters. (material) | 1.100 | 1.34 | 1.47 |
| mt28mag030c | kg | Morter a base de resines acríliques en dispersió aquosa, color a escollir, aplicació manual. (material) | 2.500 | 2.88 | 7.20 |
| mt28mop070b | m | Perfil de cantonada de PVC amb malla, per a reforç de cantells. (material) | 0.300 | 1.39 | 0.42 |
| mo054 | h | Oficial 1ª muntador d'aïllaments. (mà d'obra) | 0.131 | 29.34 | 3.84 |
| mo101 | h | Ajudant muntador d'aïllaments. (mà d'obra) | 0.131 | 25.28 | 3.31 |
| mo039 | h | Oficial 1ª revocador. (mà d'obra) | 0.786 | 28.42 | 22.34 |
| mo079 | h | Ajudant revocador. (mà d'obra) | 0.786 | 25.28 | 19.87 |
| % | % | Costos directes complementaris | 2 % | 140.96 | 2.82 |
|  |  | Costos directes |  |  | 143.78 |
