# Sistema ETICS KlimaExpert "KERAKOLL" d'aïllament tèrmic per l'exterior de façanes

- Propietat de l'arxiu: CYPE INGENIEROS, S.A.
- Format: FIEBDC-3/2002
- Divisa: EUR
- Costos indirectes: 3.00 %
- IVA: 21.00 %

## F Façanes i particions

### FS Façanes ETICS

#### FSM Revestiment continu mineral o sintètic

**FSM130** m² Sistema ETICS KlimaExpert "KERAKOLL" d'aïllament tèrmic per l'exterior de façanes.
Aïllament tèrmic per l'exterior de façanes, amb el sistema KlimaExpert Paneles Sintéticos "KERAKOLL", compost per: panell rígid de poliestirè expandit, segons UNE-EN 13163, de superfície llisa i mecanitzat lateral recte, de color blanc, de 60 mm d'espessor, fixat al suport amb morter monocomponent Keraklima Eco "KERAKOLL", color blanc, aplicat manualment i fixacions mecàniques amb tac d'expansió de polipropilè; capa de regularització de morter monocomponent Keraklima Eco "KERAKOLL", color blanc, aplicat manualment, armat amb malla de fibra de vidre, antiàlcalis, Rinforzo V 50 "KERAKOLL"; capa d'acabat de revestiment reforçat amb fibres Kerakover Kompact "KERAKOLL", de color blanc, sobre emprimació reguladora de l'absorció Kerakover Acrilex Fondo "KERAKOLL", color blanc. Inclús perfils d'arrencada d'alumini, perfils de tancament superior d'alumini, perfils de cantó de PVC amb malla, segellador de junts tixòtrop Hybrido "KERAKOLL" i cordó d'escuma de polietilè expandit de cel·les tancades per a segellat de junts.
Criteri de valoració econòmica: El preu inclou l'execució de les rematades en els trobaments amb paraments, revestiments o altres elements rebuts en la seva superfície.
Inclou: Preparació de la superfície suport. Col·locació del perfil d'arrencada. Tall i preparació de l'aïllament. Col·locació de l'aïllament sobre el parament. Escatat de tota la superfície. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mop080f | m | Perfil d'arrencada d'alumini, de 60 mm d'amplada, amb goteró, per anivellació i suport dels panells aïllants dels sistemes d'aïllament tèrmic per l'exterior sobre la línia de sòcol. (material) | 0.170 | 4.88 | 0.83 |
| mt28mop085f | m | Perfil de tancament superior, d'alumini, de 60 mm d'amplada, per a coronació dels panells aïllants dels sistemes d'aïllament tèrmic per l'exterior. (material) | 0.170 | 18.70 | 3.18 |
| mt28mak010a | kg | Morter monocomponent Keraklima Eco "KERAKOLL", amb molt baix contingut de substàncies orgàniques volàtils (VOC) i amb propietats tixòtropes, per a aplicar amb llana, per adherir els panells aïllants i com capa base, previ pastat amb aigua. (material) | 9.250 | 0.63 | 5.83 |
| mt16pep010ad | m² | Panell rígid de poliestirè expandit, segons UNE-EN 13163, de superfície llisa i mecanitzat lateral recte, de color blanc, de 60 mm d'espessor, amb resistència a l'envelliment i permeable al vapor d'aigua, resistència tèrmica 1,58 m²K/W, conductivitat tèrmica 0,038 W/(mK), Euroclasse E de reacció al foc segons UNE-EN 13501-1. (material) | 1.050 | 9.23 | 9.69 |
| mt16pep100c | U | Tac d'expansió de polipropilè, de 120 mm de longitud, per fixació de plaques aïllants. (material) | 8.000 | 0.22 | 1.76 |
| mt28mak030a | m² | Malla de fibra de vidre, antiàlcalis, Rinforzo V 50 "KERAKOLL", de 4x4 mm de llum de malla, de 0,45 mm d'espessor, de 160 g/m² de massa superficial i de 1x50 m, per armar morters. (material) | 1.100 | 2.04 | 2.24 |
| mt28mak040a | l | Emprimació reguladora de l'absorció Kerakover Acrilex Fondo "KERAKOLL", color blanc, a base de resines acríliques en base aquosa, per a aplicar amb brotxa o corró. (material) | 0.150 | 10.68 | 1.60 |
| mt28mak060a | kg | Revestiment reforçat amb fibres Kerakover Kompact "KERAKOLL", de color blanc, amb una mida màxima de partícula de 1,2 mm, a base de resines acrílic-siloxàniques en base aquosa, sense dissolvents, amb resistència a la floridura, a les algues, als fongs i als agents atmosfèrics, per a aplicar amb llana. Segons UNE-EN 15824. (material) | 1.900 | 3.90 | 7.41 |
| mt28mop070b | m | Perfil de cantonada de PVC amb malla, per a reforç de cantells. (material) | 0.300 | 1.39 | 0.42 |
| mt15bas010a | m | Cordó de polietilè expandit de cel·les tancades, de secció circular de 6 mm de diàmetre, per al replè de fons de junt. (material) | 0.100 | 0.06 | 0.01 |
| mt15sjk010a | U | Cartutx de 290 cm³ de segellador de junts tixòtrop Hybrido "KERAKOLL", color blanc, molt elàstic, amb tecnologia Flexigrid 3.0, duresa Shore A aproximada de 55, segons UNE-EN ISO 868 i elongació a ruptura >= 200%, segons UNE-EN ISO 8339. (material) | 0.034 | 8.21 | 0.28 |
| op00tal020 |  | Trepant amb batedora. | 1.000 | 0.00 | 0.00 |
| mo054 | h | Oficial 1ª muntador d'aïllaments. (mà d'obra) | 0.131 | 29.34 | 3.84 |
| mo101 | h | Ajudant muntador d'aïllaments. (mà d'obra) | 0.131 | 25.28 | 3.31 |
| mo039 | h | Oficial 1ª revocador. (mà d'obra) | 0.786 | 28.42 | 22.34 |
| mo079 | h | Ajudant revocador. (mà d'obra) | 0.786 | 25.28 | 19.87 |
| % | % | Costos directes complementaris | 2 % | 82.61 | 1.65 |
|  |  | Costos directes |  |  | 84.26 |
