# Sòcol per a sistema ETICS KlimaExpert "KERAKOLL" d'aïllament tèrmic per l'exterior de façanes

- Propietat de l'arxiu: CYPE INGENIEROS, S.A.
- Format: FIEBDC-3/2002
- Divisa: EUR
- Costos indirectes: 3.00 %
- IVA: 21.00 %

## F Façanes i particions

### FS Façanes ETICS

#### FSM Revestiment continu mineral o sintètic

**FSM136** m² Sòcol per a sistema ETICS KlimaExpert "KERAKOLL" d'aïllament tèrmic per l'exterior de façanes.
Sòcol per a sistema KlimaExpert Paneles Sintéticos "KERAKOLL", amb els panells aïllants soterrats, compost per: panell rígid de poliestirè extrudit, segons UNE-EN 13164, de superfície rugosa i estructura cel·lular tancada, de color blanc, de 60 mm d'espessor, fixat al suport amb morter monocomponent Keraklima Eco "KERAKOLL", color blanc, aplicat manualment i fixacions mecàniques amb tac d'expansió de polipropilè; capa de regularització de morter monocomponent Keraklima Eco "KERAKOLL", color blanc, aplicat manualment, armat amb malla de fibra de vidre, antiàlcalis, Rinforzo V 50 "KERAKOLL"; capa d'impermeabilització mitjançant membrana impermeabilitzant i transpirable, en gel, monocomponent Nanoflex Sin Límites "KERAKOLL"; capa drenant amb làmina drenant d'estructura nodular de polietilè d'alta densitat (PEAD/HDPE), amb nòduls de 7,5 mm d'altura, resistència a la compressió 150 kN/m² segons UNE-EN ISO 604, capacitat de drenatge 5 l/(s·m) i massa nominal 0,5 kg/m², col·locada sobre l'aïllament; capa d'acabat de revestiment reforçat amb fibres Kerakover Kompact "KERAKOLL", de color blanc, sobre emprimació reguladora de l'absorció Kerakover Acrilex Fondo "KERAKOLL", color blanc.
Criteri de valoració econòmica: El preu inclou l'execució de les rematades en els trobaments amb paraments, revestiments o altres elements rebuts en la seva superfície.
Inclou: Preparació de la superfície suport. Tall i preparació de l'aïllament. Col·locació de l'aïllament sobre el parament. Resolució dels punts singulars. Aplicació del morter base i col·locació de la malla de fibra de vidre en la capa de regularització. Aplicació de l'impermeabilitzant. Col·locació de la làmina drenant. Formació de juntes. Aplicació de la capa d'acabat.
Criteri d'amidament de projecte: Superfície mesurada segons documentació gràfica de Projecte.
Criteri de mesura d'obra: Es mesurarà la superfície realment executada segons especificacions de Projecte.

| Codi | Ut | Descripció | Rendiment | Preu | Import |
|---|---|---|---|---|---|
| mt28mak010a | kg | Morter monocomponent Keraklima Eco "KERAKOLL", amb molt baix contingut de substàncies orgàniques volàtils (VOC) i amb propietats tixòtropes, per a aplicar amb llana, per adherir els panells aïllants i com capa base, previ pastat amb aigua. (material) | 9.250 | 0.63 | 5.83 |
| mt16pxg010d | m² | Panell rígid de poliestirè extrudit, segons UNE-EN 13164, de superfície rugosa i estructura cel·lular tancada, de color blanc, de 60 mm d'espessor, resistència tèrmica 1,76 m²K/W, conductivitat tèrmica 0,034 W/(mK), Euroclasse E de reacció al foc segons UNE-EN 13501-1. (material) | 1.050 | 20.24 | 21.25 |
| mt16pep100c | U | Tac d'expansió de polipropilè, de 120 mm de longitud, per fixació de plaques aïllants. (material) | 8.000 | 0.22 | 1.76 |
| mt28mak030a | m² | Malla de fibra de vidre, antiàlcalis, Rinforzo V 50 "KERAKOLL", de 4x4 mm de llum de malla, de 0,45 mm d'espessor, de 160 g/m² de massa superficial i de 1x50 m, per armar morters. (material) | 1.100 | 2.04 | 2.24 |
| mt28mak040a | l | Emprimació reguladora de l'absorció Kerakover Acrilex Fondo "KERAKOLL", color blanc, a base de resines acríliques en base aquosa, per a aplicar amb brotxa o corró. (material) | 0.075 | 10.68 | 0.80 |
| mt15pik010c | kg | Membrana impermeabilitzant i transpirable, en gel, monocomponent Nanoflex Sin Límites "KERAKOLL", amb molt baix contingut de substàncies orgàniques volàtils (VOC) i amb resistència als àlcalis i als clorurs, per a aplicar amb llana, segons UNE-EN 14891. (material) | 1.438 | 3.62 | 5.21 |
| mt14gdo010a | m² | Làmina drenant d'estructura nodular de polietilè d'alta densitat (PEAD/HDPE), amb nòduls de 7,5 mm d'altura, resistència a la compressió 150 kN/m² segons UNE-EN ISO 604, capacitat de drenatge 5 l/(s·m) i massa nominal 0,5 kg/m². (material) | 0.200 | 2.09 | 0.42 |
| mt28mak060a | kg | Revestiment reforçat amb fibres Kerakover Kompact "KERAKOLL", de color blanc, amb una mida màxima de partícula de 1,2 mm, a base de resines acrílic-siloxàniques en base aquosa, sense dissolvents, amb resistència a la floridura, a les algues, als fongs i als agents atmosfèrics, per a aplicar amb llana. Segons UNE-EN 15824. (material) | 0.950 | 3.90 | 3.71 |
| op00tal020 |  | Trepant amb batedora. | 1.000 | 0.00 | 0.00 |
| mo054 | h | Oficial 1ª muntador d'aïllaments. (mà d'obra) | 0.131 | 29.34 | 3.84 |
| mo101 | h | Ajudant muntador d'aïllaments. (mà d'obra) | 0.131 | 25.28 | 3.31 |
| mo039 | h | Oficial 1ª revocador. (mà d'obra) | 0.786 | 28.42 | 22.34 |
| mo079 | h | Ajudant revocador. (mà d'obra) | 0.786 | 25.28 | 19.87 |
| mo032 | h | Oficial 1ª aplicador de productes impermeabilitzants. (mà d'obra) | 0.131 | 28.42 | 3.72 |
| mo070 | h | Ajudant aplicador de productes impermeabilitzants. (mà d'obra) | 0.131 | 25.28 | 3.31 |
| % | % | Costos directes complementaris | 2 % | 97.61 | 1.95 |
|  |  | Costos directes |  |  | 99.56 |
