# Sòcol per a sistema ETICS d'aïllament tèrmic d'origen vegetal per l'exterior de façanes

- Propietat de l'arxiu: CYPE INGENIEROS, S.A.
- Format: FIEBDC-3/2002
- Divisa: EUR
- Costos indirectes: 3.00 %
- IVA: 21.00 %

## F Façanes i particions

### FV Façanes ETICS amb aïllament tèrmic d'origen vegetal

#### FVM Revestiment continu mineral o sintètic

**FVM016** m² Sòcol per a sistema ETICS d'aïllament tèrmic d'origen vegetal per l'exterior de façanes.
Sòcol per a sistema ETICS, amb els panells aïllants soterrats, compost per: impermeabilització del suport amb làmina bituminosa autoadhesiva, de 1 mm d'espessor, d'aplicació en fred, de fins a 60 cm de desenvolupament; panell rígid de poliestirè extrudit, segons UNE-EN 13164, de superfície rugosa i estructura cel·lular tancada, de color blanc, de 60 mm d'espessor, fixat amb morter sec de ciment reforçat amb fibres, aplicació manual i fixacions mecàniques amb tac d'expansió de polipropilè amb tirafons; capa de regularització de morter sec de ciment reforçat amb fibres, aplicació manual, armat amb malla de fibra de vidre antiàlcalis, de 4x4 mm de llum de malla i de 155 g/m² de massa superficial; capa d'impermeabilització d'emprimació impermeabilitzant, mesclada, en relació 1/1, amb ciment CEM II, segons UNE-EN 197-1; capa d'acabat de morter, acabat remolinat, color blanc, aplicació manual, sobre emprimació reguladora de l'absorció i pont d'adherència i posterior tractament superficial mitjançant aplicació d'una mà de pintura per a exterior, a base de silicat potàssic, color blanc, acabat mat; capa drenant amb làmina drenant d'estructura nodular de polietilè d'alta densitat (PEAD/HDPE), amb nòduls de 7,5 mm d'altura, resistència a la compressió 150 kN/m² segons UNE-EN ISO 604, capacitat de drenatge 5 l/(s·m) i massa nominal 0,5 kg/m², col·locada sobre l'aïllament. Inclús perfil d'acabament d'acer inoxidable, per a fixació de làmina drenant nodular i enrasament de la capa d'acabat.
Criteri de valoració econòmica: El preu inclou l'execució de les rematades en els trobaments amb paraments, revestiments o altres elements rebuts en la seva superfície.
Inclou: Preparació de la superfície suport. Tall i preparació de les làmines. Col·locació de la impermeabilització del suport. Tall i preparació de l'aïllament. Col·locació de l'aïllament sobre el parament. Aplicació del morter base i col·locació de la malla de fibra de vidre en la capa de regularització. Aplicació de l'impermeabilitzant. Resolució dels punts singulars. Formació de juntes. Aplicació de la capa d'acabat. Aplicació de la mà de revestiment protector en la capa d'acabat. Col·locació de la làmina drenant.
Criteri d'amidament de projecte: Superfície mesurada segons documentació gràfica de Projecte.
Criteri de mesura d'obra: Es mesurarà la superfície realment executada segons especificacions de Projecte.

| Codi | Ut | Descripció | Rendiment | Preu | Import |
|---|---|---|---|---|---|
| mt14lbr020a | m² | Làmina bituminosa autoadhesiva, de 1 mm d'espessor, d'aplicació en fred, temperatura d'aplicació entre 0°C i 40°C, per a fonamentacions, subministrada en rotllos de 33 cm d'amplada i 10 m de longitud. (material) | 0.600 | 36.67 | 22.00 |
| mt28mab010g | kg | Morter sec de ciment reforçat amb fibres, compost per ciment blanc, calç hidratada, càrregues minerals, quars i additius, permeable al vapor d'aigua, per a aplicar amb llana. (material) | 9.000 | 1.21 | 10.89 |
| mt16pxg010d | m² | Panell rígid de poliestirè extrudit, segons UNE-EN 13164, de superfície rugosa i estructura cel·lular tancada, de color blanc, de 60 mm d'espessor, resistència tèrmica 1,76 m²K/W, conductivitat tèrmica 0,034 W/(mK), Euroclasse E de reacció al foc segons UNE-EN 13501-1. (material) | 1.050 | 20.24 | 21.25 |
| mt16bab021I | U | Tac d'expansió de polipropilè amb tirafons, de 8 mm de diàmetre i 115 mm de longitud, amb tap de EPS per evitar el pont tèrmic puntual en la fixació de l'aïllament. (material) | 10.000 | 0.67 | 6.70 |
| mt28mab020d | m² | Malla de fibra de vidre antiàlcalis, de 4x4 mm de llum de malla, de 155 g/m² de massa superficial i de 1,1x50 m, per armar morters. (material) | 1.100 | 1.57 | 1.73 |
| mt28mab040d | l | Emprimació impermeabilitzant, a base de resines sintètiques en dispersió aquosa, com a protecció enfront de la humitat per capil·laritat i infiltracions d'aigua de pluja; per a aplicar amb brotxa. (material) | 0.350 | 8.02 | 2.81 |
| mt08cet020a | t | Ciment CEM II / A-P 32,5 N, a granel, segons UNE-EN 197-1. (material) | 0.001 | 92.76 | 0.09 |
| mt28mab030g | kg | Emprimació reguladora de l'absorció i pont d'adherència, a base de copolímers acrílics, silicat potàssic i pigments, resistent a la intempèrie; per a aplicar amb brotxa o corró. (material) | 0.350 | 3.68 | 1.29 |
| mt28mab050K | kg | Morter, acabat remolinat, color blanc, compost per ciment blanc, calç hidratada, pols de marbre, quars i additius, amb una mida màxima de partícula de 1,5 mm, permeable al vapor d'aigua i resistent a la intempèrie, per a aplicar amb llana. (material) | 2.000 | 1.49 | 2.98 |
| mt27psh010g | l | Pintura per a exterior, a base de silicat potàssic, color blanc, acabat mat, permeable al vapor d'aigua, fungicida i resistent a la intempèrie; per a aplicar amb brotxa, corró o pistola. (material) | 0.300 | 5.97 | 1.79 |
| mt14gdo010a | m² | Làmina drenant d'estructura nodular de polietilè d'alta densitat (PEAD/HDPE), amb nòduls de 7,5 mm d'altura, resistència a la compressió 150 kN/m² segons UNE-EN ISO 604, capacitat de drenatge 5 l/(s·m) i massa nominal 0,5 kg/m². (material) | 0.200 | 2.09 | 0.42 |
| mt14baa030a | m | Perfil d'acabament d'acer inoxidable, per a fixació de làmina drenant nodular i enrasament de la capa d'acabat. (material) | 0.170 | 1.96 | 0.33 |
| mo054 | h | Oficial 1ª muntador d'aïllaments. (mà d'obra) | 0.131 | 29.34 | 3.84 |
| mo101 | h | Ajudant muntador d'aïllaments. (mà d'obra) | 0.131 | 25.28 | 3.31 |
| mo039 | h | Oficial 1ª revocador. (mà d'obra) | 0.786 | 28.42 | 22.34 |
| mo079 | h | Ajudant revocador. (mà d'obra) | 0.786 | 25.28 | 19.87 |
| mo032 | h | Oficial 1ª aplicador de productes impermeabilitzants. (mà d'obra) | 0.131 | 28.42 | 3.72 |
| mo070 | h | Ajudant aplicador de productes impermeabilitzants. (mà d'obra) | 0.131 | 25.28 | 3.31 |
| % | % | Costos directes complementaris | 2 % | 128.67 | 2.57 |
|  |  | Costos directes |  |  | 131.24 |
