# Neteja mecànica de façanes amb projecció controlada en sec de abrasiu

- Propietat de l'arxiu: CYPE INGENIEROS, S.A.
- Format: FIEBDC-3/2002
- Divisa: EUR
- Costos indirectes: 3.00 %
- IVA: 21.00 %

## F Façanes i particions

### FZ Neteja i tractaments superficials

#### FZB Neteja mecànica

**FZB010** m² Neteja mecànica de façanes amb projecció controlada en sec de abrasiu.
Neteja mecànica de façana de carreuat en estat de conservació regular, mitjançant projecció en sec de doll d'abrasiu (microesferes de vidre) a baixa pressió, controlada mitjançant filtres recanviables i regulables, modificant la pressió, la distància d'aplicació i el diàmetre dels filtres, en funció de la naturalesa i les condicions de la superfície a netejar. Fins i tot proves prèvies necessàries per a ajustar els paràmetres de la neteja i evitar danys en els materials, transport, muntatge i desmuntatge d'equip; inspecció general de la façana i eliminació d'aquells elements que poguessin desprendre's; apilament, retirada i càrrega de la sorra projectada i restes generades sobre camió o contenidor; considerant un grau de complexitat baix.
Inclou: Muntatge i preparació de l'equip. Realització de proves per a ajustament dels paràmetres de neteja. Aplicació mecànica del doll de abrasiu. Desmuntatge de l'equip. Neteja de la superfície suport. Retirada i apilament del material projectat i les restes generades. Càrrega del material projectat i les restes generades sobre camió o contenidor.
Criteri d'amidament de projecte: Superfície mesurada segons documentació gràfica de Projecte.
Criteri de mesura d'obra: Es mesurarà la superfície realment executada segons especificacions de Projecte.

| Codi | Ut | Descripció | Rendiment | Preu | Import |
|---|---|---|---|---|---|
| mt08lim010c | kg | Abrasiu para neteja mitjançant doll a pressió, format per partícules de microesferes de vidre. (material) | 7.440 | 0.65 | 4.84 |
| mq08lch010 | h | Equip de raig de sorra a pressió. (maquinària) | 0.509 | 3.20 | 1.63 |
| mo020 | h | Oficial 1ª construcció. (mà d'obra) | 0.619 | 29.67 | 18.37 |
| mo112 | h | Peó especialitzat construcció. (mà d'obra) | 0.619 | 25.67 | 15.89 |
| % | % | Costos directes complementaris | 2 % | 40.73 | 0.81 |
|  |  | Costos directes |  |  | 41.54 |
