# Trituració de residus de la construcció

- Propietat de l'arxiu: CYPE INGENIEROS, S.A.
- Format: FIEBDC-3/2002
- Divisa: EUR
- Costos indirectes: 3.00 %
- IVA: 21.00 %

## G Gestió de residus

### GC Tractaments previs dels residus

#### GCB Trituració de residus

**GCB010** m³ Trituració de residus de la construcció.
Trituració a peu d'obra dels residus de construcció i/o demolició de naturalesa no pètria, amb mitjans mecànics, i càrrega sobre camió.
Criteri d'amidament de projecte: Volum teòric, estimat a partir del pes i la densitat aparent dels diferents materials que componen els residus, segons documentació gràfica de Projecte.
Criteri de mesura d'obra: Es mesurarà, incloent l'estufament, el volum de residus realment tractat segons especificacions de Projecte.

| Codi | Ut | Descripció | Rendiment | Preu | Import |
|---|---|---|---|---|---|
| mq05rcd010a | h | Trituradora de martells per a residus de construcció i demolició de naturalesa no pètria, amb capacitat per tractar de 10 a 25 m³/h, amb cinta d'alimentació, transportable manualment. (maquinària) | 0.070 | 11.50 | 0.81 |
| mo112 | h | Peó especialitzat construcció. (mà d'obra) | 0.082 | 24.59 | 2.02 |
| % | % | Costos directes complementaris | 2 % | 2.83 | 0.06 |
|  |  | Costos directes |  |  | 2.89 |
