# Ancoratge mecànic en formigó

- Propietat de l'arxiu: CYPE INGENIEROS, S.A.
- Format: FIEBDC-3/2002
- Divisa: EUR
- Costos indirectes: 3.00 %
- IVA: 21.00 %

## H Acabaments i ajudes

### HA Ancoratges

#### HAH Sobre formigó

**HAH010** U Ancoratge mecànic en formigó.
Ancoratge mecànic amb tac d'expansió d'acer galvanitzat, d'alta resistència a la corrosió, per a fixació d'element no estructural a suport de formigó endurit.
Inclou: Replanteig de la posició de l'ancoratge. Execució de la perforació. Neteja de la pols resultant. Introducció de l'ancoratge. Aplicació del parell de collament amb clau dinamomètrica. Neteja de les restes sobrants.
Criteri d'amidament de projecte: Nombre d'unitats previstes, segons documentació gràfica de Projecte.
Criteri de mesura d'obra: Es mesurarà el nombre d'unitats realment executades segons especificacions de Projecte.

| Codi | Ut | Descripció | Rendiment | Preu | Import |
|---|---|---|---|---|---|
| mt26aaa025a | U | Ancoratge mecànic amb tac d'expansió d'acer galvanitzat, d'alta resistència a la corrosió. (material) | 1.000 | 3.50 | 3.50 |
| op00tal010 |  | Trepant. | 1.000 | 0.00 | 0.00 |
| mo113 | h | Peó ordinari construcció. (mà d'obra) | 0.053 | 23.81 | 1.26 |
| % | % | Costos directes complementaris | 2 % | 4.76 | 0.10 |
|  |  | Costos directes |  |  | 4.86 |
