# Segellat del junt entre la fusteria exterior i el tancament

- Propietat de l'arxiu: CYPE INGENIEROS, S.A.
- Format: FIEBDC-3/2002
- Divisa: EUR
- Costos indirectes: 3.00 %
- IVA: 21.00 %

## H Acabaments i ajudes

### HS Segellats

#### HSC Fusteries

**HSC010** m Segellat del junt entre la fusteria exterior i el tancament.
Segellat exterior de la junta entre la fusteria exterior d'alumini i el tancament de formigó de 10 mm d'amplada i 5 mm de profunditat, amb silicona neutra oxímica, d'elasticitat permanent i enduriment ràpid, color blanc, prèvi cobriment de la superfície dels flancs de la junta amb emprimació transparent a base de poliuretà.
Inclou: Preparació i neteja del junt. Aplicació de l'emprimació. Segellat exterior. Acabaments. Neteja final.
Criteri d'amidament de projecte: Longitud mesurada segons documentació gràfica de Projecte.
Criteri de mesura d'obra: Es mesurarà la longitud realment executada segons especificacions de Projecte.

| Codi | Ut | Descripció | Rendiment | Preu | Import |
|---|---|---|---|---|---|
| mt21gen010 | l | Emprimació per a segellats amb silicona neutra o amb polímers MS. (material) | 0.014 | 24.05 | 0.34 |
| mt22www050a | U | Cartutx de 300 ml de silicona neutra oxímica, d'elasticitat permanent i enduriment ràpid, color blanc, rang de temperatura de treball de -60 a 150°C, amb resistència als rajos UV, duresa Shore A aproximada de 22, segons UNE-EN ISO 868 i elongació a ruptura >= 800%, segons UNE-EN ISO 8339. (material) | 0.170 | 4.73 | 0.80 |
| mo113 | h | Peó ordinari construcció. (mà d'obra) | 0.341 | 23.81 | 8.12 |
| % | % | Costos directes complementaris | 2 % | 9.26 | 0.19 |
|  |  | Costos directes |  |  | 9.45 |
