# Repartidor de fibra òptica

- Propietat de l'arxiu: CYPE INGENIEROS, S.A.
- Format: FIEBDC-3/2002
- Divisa: EUR
- Costos indirectes: 3.00 %
- IVA: 21.00 %

## I Instal·lacions

### IA Audiovisuals

#### IAO Xarxa de cables de fibra òptica

**IAO024** U Repartidor de fibra òptica.
Repartidor PLC monomode de 2 sortides, amb connectors tipus SC/APC simple, per a rang de longitud d'ona de 1260 a 1650 nm de 4 dB de pèrdues d'inserció.
Inclou: Col·locació. Connexionat i comprovació del seu correcte funcionament.
Criteri d'amidament de projecte: Nombre d'unitats previstes, segons documentació gràfica de Projecte.
Criteri de mesura d'obra: Es mesurarà el nombre d'unitats realment executades segons especificacions de Projecte.

| Codi | Ut | Descripció | Rendiment | Preu | Import |
|---|---|---|---|---|---|
| mt40fod050a | U | Repartidor PLC monomode de 2 sortides, amb connectors tipus SC/APC simple, per a rang de longitud d'ona de 1260 a 1650 nm de 4 dB de pèrdues d'inserció. (material) | 1.000 | 32.78 | 32.78 |
| mo001 | h | Oficial 1ª instal·lador de telecomunicacions. (mà d'obra) | 0.039 | 29.34 | 1.14 |
| mo056 | h | Ajudant instal·lador de telecomunicacions. (mà d'obra) | 0.039 | 25.25 | 0.98 |
| % | % | Costos directes complementaris | 2 % | 34.90 | 0.70 |
|  |  | Costos directes |  |  | 35.60 |
