# Presa de fibra òptica

- Propietat de l'arxiu: CYPE INGENIEROS, S.A.
- Format: FIEBDC-3/2002
- Divisa: EUR
- Costos indirectes: 3.00 %
- IVA: 21.00 %

## I Instal·lacions

### IA Audiovisuals

#### IAO Xarxa de cables de fibra òptica

**IAO040** U Presa de fibra òptica.
Presa de fibra òptica amb connector tipus SC simple, suport i marc.
Inclou: Muntatge, connexionat i comprovació del seu correcte funcionament.
Criteri d'amidament de projecte: Nombre d'unitats previstes, segons documentació gràfica de Projecte.
Criteri de mesura d'obra: Es mesurarà el nombre d'unitats realment executades segons especificacions de Projecte.

| Codi | Ut | Descripció | Rendiment | Preu | Import |
|---|---|---|---|---|---|
| mt40fod040a | U | Presa de fibra òptica amb connector tipus SC simple, suport i marc. (material) | 1.000 | 15.28 | 15.28 |
| mo001 | h | Oficial 1ª instal·lador de telecomunicacions. (mà d'obra) | 0.283 | 29.34 | 8.30 |
| % | % | Costos directes complementaris | 2 % | 23.58 | 0.47 |
|  |  | Costos directes |  |  | 24.05 |
