# Derivació per a línia frigorífica

- Propietat de l'arxiu: CYPE INGENIEROS, S.A.
- Format: FIEBDC-3/2002
- Divisa: EUR
- Costos indirectes: 3.00 %
- IVA: 21.00 %

## I Instal·lacions

### IB Sistemes de climatització

#### IBG Sistema VRF (LG)

**IBG150** U Derivació per a línia frigorífica.
Kit de derivació de línia frigorífica, format per dos junts, un per a la línia de líquid i un altre per a la línia de gas, amb capacitat frigorífica aigües avall inferior o igual a 16 kW, model ARBLN01621 "LG".
Inclou: Connexionat.
Criteri d'amidament de projecte: Nombre d'unitats previstes, segons documentació gràfica de Projecte.
Criteri de mesura d'obra: Es mesurarà el nombre d'unitats realment executades segons especificacions de Projecte.

| Codi | Ut | Descripció | Rendiment | Preu | Import |
|---|---|---|---|---|---|
| mt42lgc121a | U | Kit de derivació de línia frigorífica, format per dos junts, un per a la línia de líquid i un altre per a la línia de gas, amb capacitat frigorífica aigües avall inferior o igual a 16 kW, model ARBLN01621 "LG". (material) | 1.000 | 112.00 | 112.00 |
| mo005 | h | Oficial 1ª instal·lador de climatització. (mà d'obra) | 0.064 | 30.63 | 1.96 |
| mo104 | h | Ajudant instal·lador de climatització. (mà d'obra) | 0.064 | 26.36 | 1.69 |
| % | % | Costos directes complementaris | 2 % | 115.65 | 2.31 |
|  |  | Costos directes |  |  | 117.96 |
