# Unitat exterior d'aire condicionat, per a substitució, per a sistema VRF

- Propietat de l'arxiu: CYPE INGENIEROS, S.A.
- Format: FIEBDC-3/2002
- Divisa: EUR
- Costos indirectes: 3.00 %
- IVA: 21.00 %

## I Instal·lacions

### IB Sistemes de climatització

#### IBW Sistema VRF (Mitsubishi Heavy Industries)

**IBW357** U Unitat exterior d'aire condicionat, per a substitució, per a sistema VRF.
Unitat exterior d'aire condicionat, sistema aire-aire multi-split Refresh amb cabal variable de refrigerant, per a substitució d'antiga unitat exterior model KX i manteniment del circuit frigorífic existent, bomba de calor, per a gas R-410A, alimentació trifàsica (400V/50Hz), model FDCR224KXE6 "MITSUBISHI HEAVY INDUSTRIES", potència frigorífica nominal 22,4 kW (temperatura de bulb sec de l'aire exterior 35°C, temperatura de bulb humit de l'aire interior 19°C), consum elèctric nominal en refrigeració 5,6 kW, potència calorífica nominal 25 kW (temperatura de bulb humit de l'aire exterior 6°C, temperatura de bulb sec de l'aire interior 20°C), consum elèctric nominal en calefacció 6,03 kW, de 1675x1080x480 mm, 224 kg, nivell sonor 58 dBA, cabal d'aire 12000 m³/h, rang de capacitat connectable entre el 50 i el 130%, vàlvula d'expansió electrònica, dos ventiladors axials i bus de dades Superlink II. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42mhi315a | U | Unitat exterior d'aire condicionat, sistema aire-aire multi-split Refresh amb cabal variable de refrigerant, per a substitució d'antiga unitat exterior model KX i manteniment del circuit frigorífic existent, bomba de calor, per a gas R-410A, alimentació trifàsica (400V/50Hz), model FDCR224KXE6 "MITSUBISHI HEAVY INDUSTRIES", potència frigorífica nominal 22,4 kW (temperatura de bulb sec de l'aire exterior 35°C, temperatura de bulb humit de l'aire interior 19°C), consum elèctric nominal en refrigeració 5,6 kW, potència calorífica nominal 25 kW (temperatura de bulb humit de l'aire exterior 6°C, temperatura de bulb sec de l'aire interior 20°C), consum elèctric nominal en calefacció 6,03 kW, de 1675x1080x480 mm, 224 kg, nivell sonor 58 dBA, cabal d'aire 12000 m³/h, rang de capacitat connectable entre el 50 i el 130%, vàlvula d'expansió electrònica, dos ventiladors axials i bus de dades Superlink II. (material) | 1.000 | 15866.00 | 15866.00 |
| mt42www080 | U | Kit d'amortidors antivibració de terra, format per quatre amortidors de cautxú, amb els seus cargols, rosques i volanderes corresponents. (material) | 1.000 | 8.00 | 8.00 |
| mo005 | h | Oficial 1ª instal·lador de climatització. (mà d'obra) | 7.742 | 29.34 | 227.15 |
| mo104 | h | Ajudant instal·lador de climatització. (mà d'obra) | 7.742 | 25.25 | 195.49 |
| % | % | Costos directes complementaris | 2 % | 16296.64 | 325.93 |
|  |  | Costos directes |  |  | 16622.57 |
