# Termòstat de zona

- Propietat de l'arxiu: CYPE INGENIEROS, S.A.
- Format: FIEBDC-3/2002
- Divisa: EUR
- Costos indirectes: 3.00 %
- IVA: 21.00 %

## I Instal·lacions

### IB Sistemes de climatització

#### IBZ Sistema Airzone

**IBZ005** U Termòstat de zona.
Interfície de control d'usuari, Think AZCE6THINKRB "AIRZONE", pantalla de tinta electrònica de 2,7" amb botons tàctils capacitius, d'acer i vidre, comunicació per ràdio, muntatge en superfície, color blanc, per a control de la temperatura, del mode de funcionament (com a termòstat mestre) i de la velocitat del ventilador en el sistema (com a termòstat mestre i en instal·lacions amb fan-coils), lectura de la temperatura ambient i de la humitat relativa de zona i 6 idiomes disponibles (espanyol, anglès, francès, italià, alemany i portuguès).
Inclou: Replanteig. Col·locació i fixació. Connexionat.
Criteri d'amidament de projecte: Nombre d'unitats previstes, segons documentació gràfica de Projecte.
Criteri de mesura d'obra: Es mesurarà el nombre d'unitats realment executades segons especificacions de Projecte.

| Codi | Ut | Descripció | Rendiment | Preu | Import |
|---|---|---|---|---|---|
| mt42air651ba | U | Interfície de control d'usuari, Think AZCE6THINKRB "AIRZONE", pantalla de tinta electrònica de 2,7" amb botons tàctils capacitius, d'acer i vidre, comunicació per ràdio, muntatge en superfície, color blanc, per a control de la temperatura, del mode de funcionament (com a termòstat mestre) i de la velocitat del ventilador en el sistema (com a termòstat mestre i en instal·lacions amb fan-coils), lectura de la temperatura ambient i de la humitat relativa de zona i 6 idiomes disponibles (espanyol, anglès, francès, italià, alemany i portuguès). (material) | 1.000 | 186.00 | 186.00 |
| mo005 | h | Oficial 1ª instal·lador de climatització. (mà d'obra) | 0.130 | 29.34 | 3.81 |
| mo104 | h | Ajudant instal·lador de climatització. (mà d'obra) | 0.104 | 25.25 | 2.63 |
| % | % | Costos directes complementaris | 2 % | 192.44 | 3.85 |
|  |  | Costos directes |  |  | 196.29 |
