# Reixeta d'impulsió amb comporta motoritzada per a regulació de cabal

- Propietat de l'arxiu: CYPE INGENIEROS, S.A.
- Format: FIEBDC-3/2002
- Divisa: EUR
- Costos indirectes: 3.00 %
- IVA: 21.00 %

## I Instal·lacions

### IB Sistemes de climatització

#### IBZ Sistema Airzone

**IBZ010** U Reixeta d'impulsió amb comporta motoritzada per a regulació de cabal.
Reixeta intel·ligent d'impulsió d'alumini extrudit, formada per una primera fila de lamel·les verticals orientables manualment, una segona fila de lamel·les horitzontals controlades automàticament pel conjunt biela-motor en funció del cicle estiu/hivern seleccionat en el termòstat, i una tercera fila de lamel·les verticals orientables per cargol, de 200x100 mm, anoditzat color plata, RINT020010AKMRE "AIRZONE", motorització amb alimentació a 12 Vcc per cable, amb deflector d'aire per igualar la velocitat d'impulsió en el pla de la reixeta DFRT de xapa d'acer galvanitzat, de 150x100 mm, muntada en paret.
Inclou: Replanteig. Col·locació i fixació. Connexionat.
Criteri d'amidament de projecte: Nombre d'unitats previstes, segons documentació gràfica de Projecte.
Criteri de mesura d'obra: Es mesurarà el nombre d'unitats realment executades segons especificacions de Projecte.

| Codi | Ut | Descripció | Rendiment | Preu | Import |
|---|---|---|---|---|---|
| mt42air023aab | U | Reixeta intel·ligent d'impulsió d'alumini extrudit, formada per una primera fila de lamel·les verticals orientables manualment, una segona fila de lamel·les horitzontals controlades automàticament pel conjunt biela-motor en funció del cicle estiu/hivern seleccionat en el termòstat, i una tercera fila de lamel·les verticals orientables per cargol, de 200x100 mm, anoditzat color plata, RINT020010AKMRE "AIRZONE", motorització amb alimentació a 12 Vcc per cable, amb deflector d'aire per igualar la velocitat d'impulsió en el pla de la reixeta DFRT de xapa d'acer galvanitzat, de 150x100 mm. (material) | 1.000 | 165.50 | 165.50 |
| mt42air500bd | U | Travesser de xapa galvanitzada per a formació de marc de muntatge de reixetes, longitud 200 mm, L200AG "AIRZONE". (material) | 2.000 | 1.00 | 2.00 |
| mt42air500bb | U | Travesser de xapa galvanitzada per a formació de marc de muntatge de reixetes, longitud 100 mm, L100AG "AIRZONE". (material) | 2.000 | 1.00 | 2.00 |
| mo005 | h | Oficial 1ª instal·lador de climatització. (mà d'obra) | 0.363 | 29.34 | 10.65 |
| mo104 | h | Ajudant instal·lador de climatització. (mà d'obra) | 0.290 | 25.25 | 7.32 |
| % | % | Costos directes complementaris | 2 % | 187.47 | 3.75 |
|  |  | Costos directes |  |  | 191.22 |
