# Sistema de calefacció i refrigeració per terra radiant, amb capa de morter, "SCHÜTZ"

- Propietat de l'arxiu: CYPE INGENIEROS, S.A.
- Format: FIEBDC-3/2002
- Divisa: EUR
- Costos indirectes: 3.00 %
- IVA: 21.00 %

## I Instal·lacions

### IC Calefacció, refrigeració, climatització i A.C.S.

#### ICE Emissors per aigua per a calefacció i refrigeració

**ICE116** m² Sistema de calefacció i refrigeració per terra radiant, amb capa de morter, "SCHÜTZ".
Sistema de calefacció per terra radiant "SCHÜTZ", compost per, banda d'escuma de polietilè, de 160x8 mm, perfil de polietilè expandit, amb banda autoadhesiva, panell de galets de poliestirè expandit (EPS-T), amb millora de l'aïllament acústic a soroll aeri i d'impacte, amb làmina superficial de polietilè, de dimensions netes 907x1472 mm i 28 mm d'espessor, EPS-T 30-2 (DES sg), panell llis de poliestirè expandit (EPS-T), amb millora de l'aïllament acústic a soroll aeri i d'impacte, amb làmina superficial de plàstic amb serigrafiat de reixeta amb pas de 5 cm per guiat dels tubs, de 28 mm d'espessor, ultra-takk PRO EPS-T 30-2 (DES sg), tub de polietilè reticulat d'alta densitat (PE-X) amb barrera d'oxigen, de 16 mm de diàmetre exterior i 2 mm de gruix, duo-flex PE-Xa, i morter confeccionat en obra, amb 300 kg/m³ de ciment, dosificació 1:5, de 50 mm d'espessor, amb additiu fluïdificant per a morter, W 200 S. Totalment muntat, connexionat i provat.
Inclou: Preparació i neteja de la superfície de suport. Replanteig de la instal·lació. Fixació del sòcol perimetral. Col·locació dels panells. Replanteig de la canonada. Col·locació i fixació de les canonades. Realització de proves de servei.
Criteri d'amidament de projecte: Superfície útil, mesura segons documentació gràfica de Projecte.
Criteri de mesura d'obra: Es mesurarà la superfície realment executada segons especificacions de Projecte.

| Codi | Ut | Descripció | Rendiment | Preu | Import |
|---|---|---|---|---|---|
| mt17stz502a | m | Banda d'escuma de polietilè, de 160x8 mm, "SCHÜTZ", amb una banda adhesiva en el dors i faldó d'estanquitat, per a formació de sòcol perimetral. (material) | 1.000 | 1.52 | 1.52 |
| mt17stz505a | m | Perfil de polietilè expandit, amb banda autoadhesiva "SCHÜTZ", per a formació de junt de dilatació. (material) | 0.050 | 8.27 | 0.41 |
| mt17stz009e | m² | Panell de galets de poliestirè expandit (EPS-T), amb millora de l'aïllament acústic a soroll aeri i d'impacte, amb làmina superficial de polietilè, de dimensions netes 907x1472 mm i 28 mm d'espessor, EPS-T 30-2 (DES sg) "SCHÜTZ", espessor total 46 mm, conductivitat tèrmica de la capa base 0,039 W/(mK), conductivitat tèrmica de la capa de tetons 0,039 W/(mK), proporcionant una reducció del nivell global de pressió de soroll d'impactes de 29 dB, resistència a compressió 5 kPa, pas del tub múltiple de 5,5 cm, vàlid per a tub de 14, 16 i 17 mm de diàmetre. (material) | 1.000 | 25.44 | 25.44 |
| mt17stz011d | m² | Panell llis de poliestirè expandit (EPS-T), amb millora de l'aïllament acústic a soroll aeri i d'impacte, amb làmina superficial de plàstic amb serigrafiat de reixeta amb pas de 5 cm per guiat dels tubs, de 28 mm d'espessor, ultra-takk PRO EPS-T 30-2 (DES sg) "SCHÜTZ", conductivitat tèrmica 0,039 W/(mK), proporcionant una reducció del nivell global de pressió de soroll d'impactes de 27 dB, subministrat en rotllos de 1000x10000 m. (material) | 0.100 | 12.41 | 1.24 |
| mt37stz010a | m | Tub de polietilè reticulat d'alta densitat (PE-X) amb barrera d'oxigen, de 16 mm de diàmetre exterior i 2 mm de gruix, duo-flex PE-Xa "SCHÜTZ", segons UNE-EN ISO 15875-2. (material) | 4.400 | 1.80 | 7.92 |
| mt08aaa010a | m³ | Aigua. (material) | 0.008 | 1.50 | 0.01 |
| mt01arg005a | t | Sorra de pedrera, per a morter preparat en obra. (material) | 0.075 | 18.00 | 1.35 |
| mt08cem011a | kg | Ciment Pòrtland CEM II/B-L 32,5 R, color gris, en sacs, segons UNE-EN 197-1. (material) | 15.000 | 0.10 | 1.50 |
| mt38stz500a | U | Bidó de 10 l d'additiu fluïdificant per a morter, W 200 S "SCHÜTZ". (material) | 0.020 | 33.03 | 0.66 |
| mq06hor010 | h | Formigonera elèctrica amb una capacitat de pastat de 160 l. (maquinària) | 0.035 | 3.45 | 0.12 |
| mo004 | h | Oficial 1ª calefactor. (mà d'obra) | 0.722 | 29.34 | 21.18 |
| mo103 | h | Ajudant calefactor. (mà d'obra) | 0.722 | 25.25 | 18.23 |
| mo031 | h | Oficial 1ª aplicador de morter autoanivellant. (mà d'obra) | 0.131 | 28.42 | 3.72 |
| mo069 | h | Ajudant aplicador de morter autoanivellant. (mà d'obra) | 0.131 | 25.28 | 3.31 |
| % | % | Costos directes complementaris | 2 % | 86.61 | 1.73 |
|  |  | Costos directes |  |  | 88.34 |
