# Sistema de calefacció i refrigeració per terra radiant, amb capa de morter, "GIACOMINI"

- Propietat de l'arxiu: CYPE INGENIEROS, S.A.
- Format: FIEBDC-3/2002
- Divisa: EUR
- Costos indirectes: 3.00 %
- IVA: 21.00 %

## I Instal·lacions

### IC Calefacció, refrigeració, climatització i A.C.S.

#### ICE Emissors per aigua per a calefacció i refrigeració

**ICE119** m² Sistema de calefacció i refrigeració per terra radiant, amb capa de morter, "GIACOMINI".
Sistema de calefacció per terra radiant Klima New Building "GIACOMINI", format per: làmina de polietilè, R984Y015, per a formació de barrera antihumitat; banda de polietilè amb una cara adhesiva, de 150x8 mm, K369Y021, per a formació de sòcol perimetral; banda de polietilè expandit, de 150x8 mm, K369DY001, per a formació de junt de dilatació; guia autoadhesiva per a suport de banda de polietilè expandit, R872DY001; panell aïllant de poliestirè expandit (EPS) amb grafit, amb làmina de protecció de poliestirè (PS), amb pius, color negre, dimensió útil 1400x800 mm, espessor 10 mm, espessor total 32 mm, densitat 30 kg/m³, resistència tèrmica 0,33 m²K/W, R979GY003; tub de polietilè reticulat d'alta densitat (PE-Xb) amb barrera d'oxigen, de 16 mm de diàmetre exterior i 1,5 mm de gruix, R996Y048; malla electrosoldada, de 50x50 mm, K393Y001, per al reforç del morter; i morter confeccionat en obra, amb 300 kg/m³ de ciment, dosificació 1:5, de 50 mm d'espessor amb additiu fluïdificant, K376Y011. Totalment muntat, connexionat i provat.
Inclou: Preparació i neteja de la superfície de suport. Replanteig de la instal·lació. Estès de la barrera antihumitat. Fixació del sòcol perimetral. Col·locació dels panells. Replanteig de la canonada. Col·locació i fixació de les canonades. Col·locació de la malla electrosoldada per al reforç del morter. Realització de proves de servei.
Criteri d'amidament de projecte: Superfície útil, mesura segons documentació gràfica de Projecte.
Criteri de mesura d'obra: Es mesurarà la superfície realment executada segons especificacions de Projecte.

| Codi | Ut | Descripció | Rendiment | Preu | Import |
|---|---|---|---|---|---|
| mt38gia012a | m² | Làmina de polietilè, R984Y015 "GIACOMINI", subministrada en rotllos de 1,25x100 m. (material) | 1.000 | 3.55 | 3.55 |
| mt38gia010a | m | Banda de polietilè amb una cara adhesiva, de 150x8 mm, K369Y021 "GIACOMINI", subministrada en rotllos de 50 m. (material) | 0.600 | 2.75 | 1.65 |
| mt38gia015a | m | Banda de polietilè expandit, de 150x8 mm, K369DY001 "GIACOMINI", subministrada en rotllos de 50 m. (material) | 0.050 | 1.38 | 0.07 |
| mt38gia016a | m | Guia autoadhesiva per a suport de banda de polietilè expandit, R872DY001 "GIACOMINI", subministrada en barres de 2 m de longitud. (material) | 0.050 | 11.20 | 0.56 |
| mt17gia010a | m² | Panell aïllant de poliestirè expandit (EPS) amb grafit, amb làmina de protecció de poliestirè (PS), amb pius, color negre, dimensió útil 1400x800 mm, espessor 10 mm, espessor total 32 mm, densitat 30 kg/m³, resistència tèrmica 0,33 m²K/W, R979GY003 "GIACOMINI", vàlid per a tub de 16 a 18 mm de diàmetre, pas de 50 mm. (material) | 1.000 | 24.90 | 24.90 |
| mt37gia010aba | m | Tub de polietilè reticulat d'alta densitat (PE-Xb) amb barrera d'oxigen, de 16 mm de diàmetre exterior i 1,5 mm de gruix, R996Y048 "GIACOMINI", subministrat en rotllos de 240 m de longitud. (material) | 10.000 | 1.50 | 15.00 |
| mt38gia014a | m² | Malla electrosoldada, de 50x50 mm, K393Y001 "GIACOMINI", subministrada en peces de 2x1 m. (material) | 1.000 | 9.35 | 9.35 |
| mt08aaa010a | m³ | Aigua. (material) | 0.008 | 1.50 | 0.01 |
| mt01arg005a | t | Sorra de pedrera, per a morter preparat en obra. (material) | 0.075 | 18.00 | 1.35 |
| mt08cem011a | kg | Ciment Pòrtland CEM II/B-L 32,5 R, color gris, en sacs, segons UNE-EN 197-1. (material) | 15.000 | 0.10 | 1.50 |
| mt38gia011a | l | Additiu fluïdificant, K376Y011 "GIACOMINI", per a morter confeccionat en obra, subministrat en garrafes de 10 litres. (material) | 0.100 | 6.08 | 0.61 |
| mq06hor010 | h | Formigonera elèctrica amb una capacitat de pastat de 160 l. (maquinària) | 0.035 | 3.45 | 0.12 |
| mo004 | h | Oficial 1ª calefactor. (mà d'obra) | 0.875 | 29.34 | 25.67 |
| mo103 | h | Ajudant calefactor. (mà d'obra) | 0.875 | 25.25 | 22.09 |
| mo031 | h | Oficial 1ª aplicador de morter autoanivellant. (mà d'obra) | 0.131 | 28.42 | 3.72 |
| mo069 | h | Ajudant aplicador de morter autoanivellant. (mà d'obra) | 0.131 | 25.28 | 3.31 |
| % | % | Costos directes complementaris | 2 % | 113.46 | 2.27 |
|  |  | Costos directes |  |  | 115.73 |
