# Arqueta prefabricada amb col·lector

- Propietat de l'arxiu: CYPE INGENIEROS, S.A.
- Format: FIEBDC-3/2002
- Divisa: EUR
- Costos indirectes: 3.00 %
- IVA: 21.00 %

## I Instal·lacions

### IC Calefacció, refrigeració, climatització i A.C.S.

#### ICU Geotèrmia

**ICU020** U Arqueta prefabricada amb col·lector.
Arqueta per a la connexió de sondes geotèrmiques, de polietilè (PE), dimensions exteriors 660x460x500 mm, amb tapa, connexions de 63 mm de diàmetre i 5,8 mm de gruix amb la bomba de calor geotèrmica i de 32 mm de diàmetre i 2,9 mm de gruix amb les sondes geotèrmiques, per a 4 circuits, de 19,4 kg, amb col·lector format per mòdul d'impulsió i mòdul de retorn, de 40 mm de diàmetre, amb cabalímetre per a cada circuit, clau de tall en cada mòdul i purgador d'aire, sobre solera de formigó en massa HM-20/B/20/X0 de 15 cm de gruix.
Criteri de valoració econòmica: El preu no inclou l'excavació ni el replé del extradós.
Inclou: Replanteig. Abocat i compactació del formigó en formació de solera. Col·locació de l'arqueta prefabricada. Connexionat de tots els circuits. Col·locació de la tapa. Comprovació del seu correcte funcionament.
Criteri d'amidament de projecte: Nombre d'unitats previstes, segons documentació gràfica de Projecte.
Criteri de mesura d'obra: Es mesurarà el nombre d'unitats realment executades segons especificacions de Projecte.

| Codi | Ut | Descripció | Rendiment | Preu | Import |
|---|---|---|---|---|---|
| mt10hmf010tLb | m³ | Formigó HM-20/B/20/X0, fabricat en central. (material) | 0.137 | 85.80 | 11.75 |
| mt38arg010c | U | Arqueta per a la connexió de sondes geotèrmiques, de polietilè (PE), dimensions exteriors 660x460x500 mm, amb tapa, connexions de 63 mm de diàmetre i 5,8 mm de gruix amb la bomba de calor geotèrmica i de 32 mm de diàmetre i 2,9 mm de gruix amb les sondes geotèrmiques, per a 4 circuits, de 19,4 kg, amb col·lector format per mòdul d'impulsió i mòdul de retorn, de 40 mm de diàmetre, amb cabalímetre per a cada circuit, clau de tall en cada mòdul i purgador d'aire. (material) | 1.000 | 1629.60 | 1629.60 |
| au00auh040 |  | Vibrador de formigó, elèctric. | 1.000 | 0.00 | 0.00 |
| mo020 | h | Oficial 1ª construcció. (mà d'obra) | 1.201 | 28.42 | 34.13 |
| mo113 | h | Peó ordinari construcció. (mà d'obra) | 0.841 | 23.81 | 20.02 |
| mo008 | h | Oficial 1ª lampista. (mà d'obra) | 0.360 | 29.34 | 10.56 |
| % | % | Costos directes complementaris | 2 % | 1706.06 | 34.12 |
|  |  | Costos directes |  |  | 1740.18 |
