# Equip aire-aigua, bomba de calor aerotèrmica, per a calefacció i refrigeració

- Propietat de l'arxiu: CYPE INGENIEROS, S.A.
- Format: FIEBDC-3/2002
- Divisa: EUR
- Costos indirectes: 3.00 %
- IVA: 21.00 %

## I Instal·lacions

### IC Calefacció, refrigeració, climatització i A.C.S.

#### ICV Unitats centralitzades per a calefacció, refrigeració, climatització i A.C.S.

**ICV042** U Equip aire-aigua, bomba de calor aerotèrmica, per a calefacció i refrigeració.
Equip aire-aigua, bomba de calor aerotèrmica, per a calefacció i refrigeració, per a gas R-32, SEER 8,25 (temperatura de sortida de l'aigua 18°C), SEER 4,44 (temperatura de sortida de l'aigua 7°C), SCOP 4,9 (temperatura d'entrada de l'aire 7°C, temperatura de sortida de l'aigua 35°C), SCOP 3,38 (temperatura d'entrada de l'aire 7°C, temperatura de sortida de l'aigua 55°C), potència calorífica 4,3 kW, COP 5,2 (temperatura de sortida de l'aigua 35°C, temperatura de bulb sec de l'aire exterior 7°C), potència calorífica 4,4 kW COP 3,8 (temperatura de sortida de l'aigua 45°C, temperatura de bulb sec de l'aire exterior 7°C), potència frigorífica 4,6 kW, EER 5,5 (temperatura de sortida de l'aigua 18°C, temperatura de bulb sec de l'aire exterior 35°C), potència frigorífica 4,8 kW, EER 3,6 (temperatura de sortida de l'aigua 7°C, temperatura de bulb sec de l'aire exterior 35°C), format per una unitat exterior, amb tecnologia Inverter, alimentació monofàsica (230V/50Hz), dimensions 712x1008x375 mm, pes 57,5 kg, potència sonora 52 dBA, diàmetre de connexió de la canonada de gas 5/8", diàmetre de connexió de la canonada de líquid 1/4", i una unitat interior, classe d'eficiència energètica en calefacció A++, potència sonora 33 dBA, dimensions 763x450x406 mm, pes 40,5 kg, diàmetre de connexió de les canonades d'aigua G 3/4", temperatura màxima de sortida de l'aigua en calefacció 60°C, temperatura mínima de sortida de l'aigua en refrigeració 7°C, amb quadre de control, bescanviador de plaques, filtre, vàlvula de seguretat, clau d'ompliment i buidatge, vàlvula de seguretat, vas d'expansió i bomba de circulació. Inclús elements antivibratoris de terra. Totalment muntat, connexionat i posat en marxa per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bax008aaa | U | Equip aire-aigua, bomba de calor aerotèrmica, per a calefacció i refrigeració, per a gas R-32, SEER 8,25 (temperatura de sortida de l'aigua 18°C), SEER 4,44 (temperatura de sortida de l'aigua 7°C), SCOP 4,9 (temperatura d'entrada de l'aire 7°C, temperatura de sortida de l'aigua 35°C), SCOP 3,38 (temperatura d'entrada de l'aire 7°C, temperatura de sortida de l'aigua 55°C), potència calorífica 4,3 kW, COP 5,2 (temperatura de sortida de l'aigua 35°C, temperatura de bulb sec de l'aire exterior 7°C), potència calorífica 4,4 kW COP 3,8 (temperatura de sortida de l'aigua 45°C, temperatura de bulb sec de l'aire exterior 7°C), potència frigorífica 4,6 kW, EER 5,5 (temperatura de sortida de l'aigua 18°C, temperatura de bulb sec de l'aire exterior 35°C), potència frigorífica 4,8 kW, EER 3,6 (temperatura de sortida de l'aigua 7°C, temperatura de bulb sec de l'aire exterior 35°C), format per una unitat exterior, amb tecnologia Inverter, alimentació monofàsica (230V/50Hz), dimensions 712x1008x375 mm, pes 57,5 kg, potència sonora 52 dBA, diàmetre de connexió de la canonada de gas 5/8", diàmetre de connexió de la canonada de líquid 1/4", i una unitat interior, classe d'eficiència energètica en calefacció A++, potència sonora 33 dBA, dimensions 763x450x406 mm, pes 40,5 kg, diàmetre de connexió de les canonades d'aigua G 3/4", temperatura màxima de sortida de l'aigua en calefacció 60°C, temperatura mínima de sortida de l'aigua en refrigeració 7°C, amb quadre de control, bescanviador de plaques, filtre, vàlvula de seguretat, clau d'ompliment i buidatge, vàlvula de seguretat, vas d'expansió i bomba de circulació. (material) | 1.000 | 4972.50 | 4972.50 |
| mt37sve010d | U | Vàlvula d'esfera de llautó niquelat per roscar de 1". (material) | 2.000 | 12.15 | 24.30 |
| mt42www080 | U | Kit d'amortidors antivibració de terra, format per quatre amortidors de cautxú, amb els seus cargols, rosques i volanderes corresponents. (material) | 1.000 | 8.00 | 8.00 |
| mo005 | h | Oficial 1ª instal·lador de climatització. (mà d'obra) | 2.246 | 29.34 | 65.90 |
| mo104 | h | Ajudant instal·lador de climatització. (mà d'obra) | 2.246 | 25.25 | 56.71 |
| % | % | Costos directes complementaris | 2 % | 5127.41 | 102.55 |
|  |  | Costos directes |  |  | 5229.96 |
